# Pintura com tinta para uso alimentar

- Propriedade do ficheiro: CYPE INGENIEROS, S.A.
- Formato: FIEBDC-3/2002
- Âmbito geográfico: Angola
- Moeda: AOA
- Custos indirectos: 3.00 %
- IVA: 18.00 %

## R Revestimentos

### RO Pinturas específicas

#### ROA Uso alimentar

**ROA010** m² Pintura com tinta para uso alimentar.
Aplicação manual de duas demãos de revestimento impermeabilizante bicomponente, cor vermelho, à base de resinas epóxi e poliamida, sem aminas aromáticas, (rendimento: 0,3 kg/m² cada demão), limpeza e preparação da superfície a pintar, através de projecção a seco de jacto de partículas de material abrasivo, até alcançar um grau de preparação Sa2 segundo EN ISO 8501-1, obtendo uma rugosidade mínima de 50 microns, sobre superfícies interiores de tanques ou silos de aço para uso alimentar.
Inclui: Limpeza e preparação da superfície suporte. Preparação da mistura. Aplicação de duas demãos de acabamento. Remoção e acumulação do material projectado e os restos gerados. Carga do material projectado e os restos gerados para camião ou contentor.
Critério de medição de projecto: Superfície medida segundo documentação gráfica de Projecto, com o mesmo critério que o suporte base.
Critério de medição de obra: Medir-se-á a superfície realmente executada segundo especificações de Projecto, com o mesmo critério que o suporte base.

| Código | Un | Descrição | Rendimento | Preço | Importância |
|---|---|---|---|---|---|
| mt08lim010a | kg | Abrasivo para limpeza através de jacto a pressão, formado por partículas de silicato de alumínio. (material) | 2.625 | 47.03 | 123.45 |
| mt15bas290ab | kg | Revestimento impermeabilizante bicomponente, cor vermelho, à base de resinas epóxi e poliamida, sem aminas aromáticas, com certificado de aptidão para estar em contacto com produtos alimentares. (material) | 0.600 | 40350.72 | 24210.43 |
| mq08lch010 | h | Equipamento de jacto de areia à pressão. (equipamento) | 0.302 | 842.40 | 254.40 |
| mq08gel010k | h | Grupo electrogéneo insonorizado, trifásico, de 45 kVA de potência. (equipamento) | 0.302 | 1415.58 | 427.51 |
| op00tal020 |  | Berbequim com misturador. | 1.000 | 0.00 | 0.00 |
| mo038 | h | Oficial de 1ª pintor. (mão de obra) | 0.223 | 1028.94 | 229.45 |
| mo076 | h | Ajudante de pintor. (mão de obra) | 0.223 | 604.97 | 134.91 |
| mo112 | h | Operário especializado construção. (mão de obra) | 0.387 | 591.15 | 228.78 |
| mo113 | h | Operário não qualificado construção. (mão de obra) | 0.387 | 581.64 | 225.09 |
| % | % | Custos directos complementares | 2 % | 25834.02 | 516.68 |
|  |  | Custos directos |  |  | 26350.70 |
