# Rodapé de alumínio para ocultar cabos

- Propriedade do ficheiro: CYPE INGENIEROS, S.A.
- Formato: FIEBDC-3/2002
- Âmbito geográfico: Angola
- Moeda: AOA
- Custos indirectos: 3.00 %
- IVA: 18.00 %

## R Revestimentos

### RS Pavimentos

#### RSD Remates de pavimento

**RSD016** m Rodapé de alumínio para ocultar cabos.
Rodapé de alumínio anodizado, de 70 mm de altura, cor prata, com espaço suficiente para alojamento de cabos. COLOCAÇÃO: com clipes a perfil suporte.
Inclui: Limpeza e preparação da superfície suporte. Marcação. Corte do perfil suporte e do rodapé. Colocação e fixação do perfil suporte. Fixação do rodapé. Resolução de esquinas e encontros. Limpeza final.
Critério de medição de projecto: Comprimento medido segundo documentação gráfica de Projecto, sem incluir vãos de portas. Não foi incrementada a medição por perdas, uma vez que na composição se considerou 5% a mais.
Critério de medição de obra: Medir-se-á o comprimento realmente executado segundo especificações de Projecto.

| Código | Un | Descrição | Rendimento | Preço | Importância |
|---|---|---|---|---|---|
| mt18rpp050a | m | Rodapé de alumínio anodizado, de 70 mm de altura, cor prata, com espaço suficiente para alojamento de cabos, inclusive clipes de fixação e perfil suporte, acessórios de fixação do perfil suporte, e peças para uniões, resolução de ângulos e terminações. (material) | 1.050 | 24600.77 | 25830.81 |
| mo023 | h | Oficial de 1ª ladrilhador. (mão de obra) | 0.234 | 1055.59 | 247.01 |
| % | % | Custos directos complementares | 2 % | 26077.82 | 521.56 |
|  |  | Custos directos |  |  | 26599.38 |
