# Preparação de rebaixo no pavimento

- Propriedade do ficheiro: CYPE INGENIEROS, S.A.
- Formato: FIEBDC-3/2002
- Âmbito geográfico: Angola
- Moeda: AOA
- Custos indirectos: 3.00 %
- IVA: 18.00 %

## R Revestimentos

### RS Pavimentos

#### RSF Carpetes e tapetes

**RSF030** m² Preparação de rebaixo no pavimento.
Preparação do rebaixo de 12 mm de profundidade no pavimento, com uma camada fina de pasta niveladora de pavimentos, CT - C20 - F6 segundo EN 13813, de 2 mm de espessura, aplicada manualmente, para a regularização e nivelação da superfície suporte, aplicação prévia de primário monocomponente à base de resinas sintéticas modificadas sem dissolventes, de cor amarelo, como ponte de aderência.
Critérios considerados na determinação do preço da unidade de obra: O preço não inclui o aro perimetral.
Inclui: Preparação da superfície suporte e das arestas. Marcação de níveis de acabamento. Aplicação de primário. Amassadura com batedor eléctrico. Derramamento e espalhamento da mistura. Formação de juntas. Cura da argamassa.
Critério de medição de projecto: Superfície medida segundo documentação gráfica de Projecto.
Critério de medição de obra: Medir-se-á a superfície realmente executada segundo especificações de Projecto.

| Código | Un | Descrição | Rendimento | Preço | Importância |
|---|---|---|---|---|---|
| mt09mcp200a | kg | Pasta niveladora de pavimentos, CT - C20 - F6 segundo EN 13813, composta por cimentos especiais, inertes seleccionados e aditivos, para espessuras de 2 a 5 mm, usada em nivelação de pavimentos. (material) | 4.000 | 143.15 | 572.60 |
| mt09bnc235a | l | Primário monocomponente à base de resinas sintéticas modificadas sem dissolventes, de cor amarelo, para a aderência de argamassas autonivelantes a suportes cimentícios, asfálticos ou cerâmicos. (material) | 0.125 | 1387.83 | 173.48 |
| op00tal020 |  | Berbequim com misturador. | 1.000 | 0.00 | 0.00 |
| mo020 | h | Oficial de 1ª construção. (mão de obra) | 0.156 | 1055.59 | 164.67 |
| mo113 | h | Operário não qualificado construção. (mão de obra) | 0.156 | 596.70 | 93.09 |
| % | % | Custos directos complementares | 2 % | 1003.84 | 20.08 |
|  |  | Custos directos |  |  | 1023.92 |
