# Perfil para remate lateral de pavimento deck de compósito (WPC) para exterior

- Propriedade do ficheiro: CYPE INGENIEROS, S.A.
- Formato: FIEBDC-3/2002
- Âmbito geográfico: Angola
- Moeda: AOA
- Custos indirectos: 3.00 %
- IVA: 18.00 %

## R Revestimentos

### RS Pavimentos

#### RSJ De compósito

**RSJ020** m Perfil para remate lateral de pavimento deck de compósito (WPC) para exterior.
Perfil maciço de compósito (WPC) com fibras de madeira e polietileno, de 24x136x2440 mm, uma face à vista com textura de madeira, com os bordos rectos, fixado às ripas com parafusos autoperfurantes, de aço ao carbono, de 5 mm de diâmetro e 63 mm de comprimento, com tratamento anticorrosão, em pavimento deck de compósito (WPC) para exterior.
Inclui: Marcação e corte da parte sobrante do perfil de remate lateral. Fixação do perfil de remate lateral às ripas.
Critério de medição de projecto: Comprimento medido segundo documentação gráfica de Projecto. Não foi incrementada a medição por perdas, uma vez que na composição se considerou 5% a mais.
Critério de medição de obra: Medir-se-á o comprimento realmente executado segundo especificações de Projecto.

| Código | Un | Descrição | Rendimento | Preço | Importância |
|---|---|---|---|---|---|
| mt18fmp020a | m | Perfil maciço de compósito (WPC) com fibras de madeira e polietileno, de 24x136x2440 mm, uma face à vista com textura de madeira, com os bordos rectos, segundo NP EN 15534-4, para remate lateral de pavimento deck de compósito (WPC); Euroclasse Bfl, s1 de reacção ao fogo (material) | 1.050 | 12125.05 | 12731.30 |
| mt18acc080a | Ud | Parafuso autoperfurante, de aço ao carbono, de 5 mm de diâmetro e 63 mm de comprimento, com tratamento anticorrosão. (material) | 7.000 | 141.74 | 992.18 |
| mo017 | h | Oficial de 1ª carpinteiro. (mão de obra) | 0.156 | 1070.86 | 167.05 |
| mo058 | h | Ajudante de carpinteiro. (mão de obra) | 0.156 | 624.48 | 97.42 |
| % | % | Custos directos complementares | 2 % | 13987.95 | 279.76 |
|  |  | Custos directos |  |  | 14267.71 |
