# Limpeza de pavimento cerâmico

- Propriedade do ficheiro: CYPE INGENIEROS, S.A.
- Formato: FIEBDC-3/2002
- Âmbito geográfico: Angola
- Moeda: AOA
- Custos indirectos: 3.00 %
- IVA: 18.00 %

## R Revestimentos

### RS Pavimentos

#### RSK Preparação da superfície

**RSK020** m² Limpeza de pavimento cerâmico.
Limpeza de pavimento cerâmico de grés esmaltado em estado de conservação regular, através do derrame sobre a superfície de uma solução aquosa de ácido acético deixando-a a secar, escovagem do pavimento e enxaguamento com água abundante, repetindo o tratamento até eliminar o salitre da superfície; e aplicação posterior de líquido decapante específico para grés esmaltado, com o objectivo de eliminar as manchas de sujidade, gorduras e microrganismos. Incluindo protecção dos elementos da envolvente que não são objecto da limpeza, eliminação mecânica de incrustações, secagem da água restante, remoção e armazenamento dos restos gerados; considerando um grau de complexidade baixo.
Inclui: Protecção dos elementos da envolvente. Aplicação do produto de limpeza. Escovagem da superfície. Enxaguamento. Aplicação do produto decapante. Limpeza. Remoção e armazenamento da água e dos restos gerados.
Critério de medição de projecto: Superfície medida segundo documentação gráfica de Projecto.
Critério de medição de obra: Medir-se-á a superfície realmente executada segundo especificações de Projecto.

| Código | Un | Descrição | Rendimento | Preço | Importância |
|---|---|---|---|---|---|
| mt08lim070 | l | Ácido acético. (material) | 2.200 | 232.47 | 511.43 |
| mt08aaa010a | m³ | Água. (material) | 0.011 | 283.51 | 3.12 |
| mt08lim080a | kg | Decapante específico para grés esmaltado. (material) | 0.110 | 1706.70 | 187.74 |
| mo020 | h | Oficial de 1ª construção. (mão de obra) | 0.377 | 1055.59 | 397.96 |
| mo077 | h | Ajudante de construção. (mão de obra) | 0.188 | 620.64 | 116.68 |
| % | % | Custos directos complementares | 2 % | 1216.93 | 24.34 |
|  |  | Custos directos |  |  | 1241.27 |
