# Fresagem mecânica de pavimento de betão

- Propriedade do ficheiro: CYPE INGENIEROS, S.A.
- Formato: FIEBDC-3/2002
- Âmbito geográfico: Angola
- Moeda: AOA
- Custos indirectos: 3.00 %
- IVA: 18.00 %

## R Revestimentos

### RS Pavimentos

#### RSK Preparação da superfície

**RSK052** m² Fresagem mecânica de pavimento de betão.
Preparação de pavimento de betão através de fresagem mecânica, obtendo uma rugosidade de aproximadamente 4 mm em forma de estrias paralelas, eliminando as camadas antigas, leitadas superficiais, tintas ou qualquer outro tipo de gordura ou sujidade, para a aplicação posterior de um revestimento (não incluído neste preço). Incluindo limpeza e recolha do pó e dos restos gerados através da aspiração mecânica, armazenamento, remoção e carga para camião ou contentor.
Inclui: Fresagem mecânica do betão. Limpeza da superfície suporte. Remoção e acumulação dos restos gerados. Carga dos restos gerados para camião ou contendor.
Critério de medição de projecto: Superfície medida segundo documentação gráfica de Projecto.
Critério de medição de obra: Medir-se-á a superfície realmente executada segundo especificações de Projecto, sem deduzir a superfície ocupada pelos pilares situados dentro do seu perímetro.

| Código | Un | Descrição | Rendimento | Preço | Importância |
|---|---|---|---|---|---|
| mq06fre010 | h | Fresadora manual para pavimento de betão, com sistema de aspiração. (equipamento) | 0.162 | 1710.81 | 277.15 |
| mq08gel010k | h | Grupo electrogéneo insonorizado, trifásico, de 45 kVA de potência. (equipamento) | 0.162 | 1455.25 | 235.75 |
| mo020 | h | Oficial de 1ª construção. (mão de obra) | 0.218 | 1055.59 | 230.12 |
| mo112 | h | Operário especializado construção. (mão de obra) | 0.218 | 606.46 | 132.21 |
| mo113 | h | Operário não qualificado construção. (mão de obra) | 0.109 | 596.70 | 65.04 |
| % | % | Custos directos complementares | 2 % | 940.27 | 18.81 |
|  |  | Custos directos |  |  | 959.08 |
