# Saneamento de zona a reparar em pavimento de betão

- Propriedade do ficheiro: CYPE INGENIEROS, S.A.
- Formato: FIEBDC-3/2002
- Âmbito geográfico: Angola
- Moeda: AOA
- Custos indirectos: 3.00 %
- IVA: 18.00 %

## R Revestimentos

### RS Pavimentos

#### RSK Preparação da superfície

**RSK055** m² Saneamento de zona a reparar em pavimento de betão.
Preparação da zona a reparar em pavimento de betão através da realização de uma caixa perimetral efectuando um corte com serra mecânica, com uma largura de 25 a 50 mm e 20 mm de profundidade mínima; picagem com martelo pneumático e saneamento da área delimitada com uma profundidade de 20 mm, até que fique exposto o betão são; eliminação dos restos gerados; fresagem da superfície resultante até obter uma superfície porosa com uma rugosidade maior que 5 mm; eliminação de material restante, limpeza do pavimento, remoção e armazenamento dos restos gerados e limpeza final.
Inclui: Delimitação da zona a reparar. Serrado perimetral. Picagem e saneamento. Eliminação dos resíduos gerados. Fresagem da superfície. Eliminação, armazenamento e remoção de restos. Limpeza final.
Critério de medição de projecto: Superfície medida segundo documentação gráfica de Projecto.
Critério de medição de obra: Medir-se-á a superfície realmente executada segundo especificações de Projecto.

| Código | Un | Descrição | Rendimento | Preço | Importância |
|---|---|---|---|---|---|
| mq06cor020 | h | Equipamento para corte de juntas em massames de betão. (equipamento) | 0.348 | 2876.59 | 1001.05 |
| mq06fre010 | h | Fresadora manual para pavimento de betão, com sistema de aspiração. (equipamento) | 0.174 | 1710.81 | 297.68 |
| mq05mai030 | h | Martelo pneumático. (equipamento) | 0.232 | 1235.42 | 286.62 |
| mq05pdm110 | h | Compressor portátil diesel média pressão 10 m³/min. (equipamento) | 0.116 | 2095.37 | 243.06 |
| mq08gel010k | h | Grupo electrogéneo insonorizado, trifásico, de 45 kVA de potência. (equipamento) | 0.174 | 1455.25 | 253.21 |
| mo020 | h | Oficial de 1ª construção. (mão de obra) | 0.234 | 1055.59 | 247.01 |
| mo112 | h | Operário especializado construção. (mão de obra) | 0.934 | 606.46 | 566.43 |
| mo113 | h | Operário não qualificado construção. (mão de obra) | 0.623 | 596.70 | 371.74 |
| % | % | Custos directos complementares | 2 % | 3266.80 | 65.34 |
|  |  | Custos directos |  |  | 3332.14 |
