# Rodapé laminado

- Propriedade do ficheiro: CYPE INGENIEROS, S.A.
- Formato: FIEBDC-3/2002
- Âmbito geográfico: Angola
- Moeda: AOA
- Custos indirectos: 3.00 %
- IVA: 18.00 %

## R Revestimentos

### RS Pavimentos

#### RSL Laminados

**RSL020** m Rodapé laminado.
Rodapé de MDF, de 58x12 mm, recoberto com uma lâmina plástica de imitação de madeira, cor a escolher, fixado ao paramento através de cola.
Inclui: Marcação. Corte das peças. Fixação das peças sobre o paramento. Resolução de esquinas e encontros.
Critério de medição de projecto: Comprimento medido segundo documentação gráfica de Projecto, sem incluir vãos de portas. Não foi incrementada a medição por perdas, uma vez que na composição se considerou 5% a mais.
Critério de medição de obra: Medir-se-á o comprimento realmente executado segundo especificações de Projecto.

| Código | Un | Descrição | Rendimento | Preço | Importância |
|---|---|---|---|---|---|
| mt18rma040c | m | Rodapé de MDF, de 58x12 mm, recoberto com uma lâmina plástica de imitação de madeira, cor a escolher, e resistência à abrasão AC3, segundo NP EN 13329. (material) | 1.050 | 4015.19 | 4215.95 |
| mt18mva070 | l | Adesivo, com classe de durabilidade D3 segundo NP EN 204. (material) | 0.050 | 4435.25 | 221.76 |
| op00cla010 |  | Pregadora pneumática. | 1.000 | 0.00 | 0.00 |
| op00cep010 |  | Plainas. | 1.000 | 0.00 | 0.00 |
| op00gui010 |  | Guilhotina. | 1.000 | 0.00 | 0.00 |
| mo028 | h | Oficial de 1ª instalador de pavimentos laminados. (mão de obra) | 0.156 | 1055.59 | 164.67 |
| % | % | Custos directos complementares | 2 % | 4602.38 | 92.05 |
|  |  | Custos directos |  |  | 4694.43 |
