# Reparação de pavimento de betão, com argamassa

- Propriedade do ficheiro: CYPE INGENIEROS, S.A.
- Formato: FIEBDC-3/2002
- Âmbito geográfico: Angola
- Moeda: AOA
- Custos indirectos: 3.00 %
- IVA: 18.00 %

## R Revestimentos

### RS Pavimentos

#### RSY Reparações

**RSY010** m² Reparação de pavimento de betão, com argamassa.
Reparação de pavimento de betão, com argamassa reparadora, modificada com polímeros, reforçada com fibras, de alta resistência mecânica e retracção compensada, com uma resistência à compressão aos 28 dias maior ou igual a 50 N/mm² e um módulo de elasticidade maior ou igual a 20000 N/mm², classe R4, tipo PCC, segundo NP EN 1504-3, Euroclasse A1 de reacção ao fogo, segundo NP EN 13501-1, composta por cimentos especiais, inertes seleccionados, aditivos e fibras, de 20 mm de espessura média, com prévia aplicação de adesivo de dois componentes, à base de resina epóxi e um endurecedor, como ponte de aderência.
Critérios considerados na determinação do preço da unidade de obra: O preço não inclui a preparação do suporte.
Inclui: Aplicação da cola. Preparação e aplicação da argamassa. Cura.
Critério de medição de projecto: Superfície medida segundo documentação gráfica de Projecto.
Critério de medição de obra: Medir-se-á a superfície realmente executada segundo especificações de Projecto.

| Código | Un | Descrição | Rendimento | Preço | Importância |
|---|---|---|---|---|---|
| mt09rep032d | kg | Adesivo de dois componentes, à base de resina epóxi e um endurecedor, para a correcta ligação entre o betão fresco e o betão endurecido, segundo NP EN 1504-4. (material) | 1.000 | 3792.79 | 3792.79 |
| mt28mrp010h | kg | Argamassa reparadora, modificada com polímeros, reforçada com fibras, de alta resistência mecânica e retracção compensada, com uma resistência à compressão aos 28 dias maior ou igual a 50 N/mm² e um módulo de elasticidade maior ou igual a 20000 N/mm², classe R4, tipo PCC, segundo NP EN 1504-3, Euroclasse A1 de reacção ao fogo, segundo NP EN 13501-1, composta por cimentos especiais, inertes seleccionados, aditivos e fibras, aplicado em espessuras até 50 mm na vertical sem cofrar e 100 mm na horizontal. (material) | 44.000 | 1136.06 | 49986.64 |
| mo020 | h | Oficial de 1ª construção. (mão de obra) | 0.962 | 1055.59 | 1015.48 |
| mo077 | h | Ajudante de construção. (mão de obra) | 0.962 | 620.64 | 597.06 |
| mo113 | h | Operário não qualificado construção. (mão de obra) | 0.481 | 596.70 | 287.01 |
| % | % | Custos directos complementares | 2 % | 55678.98 | 1113.58 |
|  |  | Custos directos |  |  | 56792.56 |
