# Preparação de superfície metálica através da projecção a seco de material abrasivo formado por partículas de silicato de alumínio

- Propriedade do ficheiro: CYPE INGENIEROS, S.A.
- Formato: FIEBDC-3/2002
- Âmbito geográfico: Angola
- Moeda: AOA
- Custos indirectos: 3.00 %
- IVA: 18.00 %

## R Revestimentos

### RY Preparações, protecções, reparações e reforços de revestimentos

#### RYP Preparações

**RYP050** m² Preparação de superfície metálica através da projecção a seco de material abrasivo formado por partículas de silicato de alumínio, até alcançar um grau de preparação Sa 2 ½ segundo EN ISO 8501-1, eliminando a camada de laminação, quase todo o óxido visível e as partículas estranhas ao suporte, até ficar 95% da superfície limpa e de cor branco com algumas manchas e limpeza posterior com aspirador de pó, ar comprimido limpo e seco ou escova limpa.
Preparação de superfície metálica através da projecção a seco de material abrasivo formado por partículas de silicato de alumínio, até alcançar um grau de preparação Sa 2 ½ segundo EN ISO 8501-1, eliminando a camada de laminação, quase todo o óxido visível e as partículas estranhas ao suporte, até ficar 95% da superfície limpa e de cor branco com algumas manchas e limpeza posterior com aspirador de pó, ar comprimido limpo e seco ou escova limpa.
Inclui: Montagem da protecção contra o pó. Montagem e preparação do equipamento. Aplicação mecânica do jacto abrasivo. Desmontagem do equipamento. Limpeza da superfície suporte. Remoção e acumulação do material projectado e os restos gerados. Carga do material projectado e os restos gerados para camião ou contentor.
Critério de medição de projecto: Superfície medida segundo documentação gráfica de Projecto.
Critério de medição de obra: Medir-se-á a superfície realmente executada segundo especificações de Projecto.

| Código | Un | Descrição | Rendimento | Preço | Importância |
|---|---|---|---|---|---|
| mt08lim010a | kg | Abrasivo para limpeza através de jacto a pressão, formado por partículas de silicato de alumínio. (material) | 1.700 | 35.82 | 60.89 |
| mq08lch010 | h | Equipamento de jacto de areia à pressão. (equipamento) | 0.129 | 380.36 | 49.07 |
| mq08gel010k | h | Grupo electrogéneo insonorizado, trifásico, de 45 kVA de potência. (equipamento) | 0.129 | 639.17 | 82.45 |
| mo112 | h | Operário especializado construção. (mão de obra) | 0.162 | 349.18 | 56.57 |
| mo113 | h | Operário não qualificado construção. (mão de obra) | 0.162 | 343.03 | 55.57 |
| % | % | Custos directos complementares | 2 % | 304.55 | 6.09 |
|  |  | Custos directos |  |  | 310.64 |
