# Estrutura encastrada para sanita suspensa

- Propriedade do ficheiro: CYPE INGENIEROS, S.A.
- Formato: FIEBDC-3/2002
- Âmbito geográfico: Angola
- Moeda: AOA
- Custos indirectos: 3.00 %
- IVA: 18.00 %

## S Equipamentos fixos e sinalização

### SA Aparelhos sanitários

#### SAI Sanitas

**SAI100** Ud Estrutura encastrada para sanita suspensa.
Estrutura tubular pré-montada, regulável em altura até 200 mm, acabamento com primário antioxidante, para sanita suspensa, testado para uma carga de 400 kg, com fixações, suporte para sanita e tubo de escoamento regulável em profundidade com adaptador para 90 e 110 mm de diâmetro. Instalação encastrada em parede de placas de gesso.
Inclui: Marcação. Colocação e fixação. Ligação à rede de drenagem. Verificação do seu correcto funcionamento.
Critério de medição de projecto: Número de unidades previstas, segundo documentação gráfica de Projecto.
Critério de medição de obra: Medir-se-á o número de unidades realmente colocadas segundo especificações de Projecto.

| Código | Un | Descrição | Rendimento | Preço | Importância |
|---|---|---|---|---|---|
| mt30oli074k | Ud | Estrutura tubular pré-montada, regulável em altura até 200 mm, acabamento com primário antioxidante, para sanita suspensa, testado para uma carga de 400 kg, com fixações, suporte para sanita e tubo de escoamento regulável em profundidade com adaptador para 90 e 110 mm de diâmetro, para encastrar em parede de alvenaria ou em parede de placas de gesso. (material) | 1.000 | 148419.44 | 148419.44 |
| op00tal010 |  | Berbequim. | 1.000 | 0.00 | 0.00 |
| op00ato010 |  | Aparafusadora. | 1.000 | 0.00 | 0.00 |
| mo008 | h | Oficial de 1ª canalizador. (mão de obra) | 0.743 | 1084.69 | 805.92 |
| % | % | Custos directos complementares | 2 % | 149225.36 | 2984.51 |
|  |  | Custos directos |  |  | 152209.87 |
