# Lava-mãos mural, de argila refractária

- Propriedade do ficheiro: CYPE INGENIEROS, S.A.
- Formato: FIEBDC-3/2002
- Âmbito geográfico: Angola
- Moeda: AOA
- Custos indirectos: 3.00 %
- IVA: 18.00 %

## S Equipamentos fixos e sinalização

### SA Aparelhos sanitários

#### SAM Lava-mãos

**SAM033** Ud Lava-mãos mural, de argila refractária.
Lava-mãos assimétrico mural, de argila refractária, acabamento termoesmaltado, cor branca, de 380x280x135 mm, com um orifício para as torneiraa à direita, com válvula de drenagem de latão cromado e jogo de fixação de 2 peças, e elemento de drenagem com sifão garrafa de ABS, acabamento brilhante imitação cromado. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30sig015g | Ud | Lava-mãos assimétrico mural, de argila refractária, acabamento termoesmaltado, cor branca, de 380x280x135 mm, com um orifício para as torneiraa à direita. (material) | 1.000 | 113366.81 | 113366.81 |
| mt30asg030q | Ud | Válvula de drenagem de latão cromado, de 50 mm de comprimento. (material) | 1.000 | 68307.69 | 68307.69 |
| mt30asg050e | Ud | Jogo de fixação de 2 peças, para lava-mãos. (material) | 1.000 | 12223.48 | 12223.48 |
| mt30asg070ia | Ud | Sifão garrafa de ABS, acabamento brilhante imitação cromado, com saída de 32 mm de diâmetro exterior, para lavatório, com embelezador. (material) | 1.000 | 45178.95 | 45178.95 |
| mt30www005 | Ud | Cartucho de 300 ml de silicone ácida monocomponente, fungicida, para vedação de juntas em ambientes húmidos. (material) | 0.012 | 9265.83 | 111.19 |
| op00tal010 |  | Berbequim. | 1.000 | 0.00 | 0.00 |
| op00mar010 |  | Martelo. | 1.000 | 0.00 | 0.00 |
| op00ato010 |  | Aparafusadora. | 1.000 | 0.00 | 0.00 |
| mo008 | h | Oficial de 1ª canalizador. (mão de obra) | 1.782 | 1084.69 | 1932.92 |
| % | % | Custos directos complementares | 2 % | 241121.04 | 4822.42 |
|  |  | Custos directos |  |  | 245943.46 |
