# Separador de urinóis de plástico

- Propriedade do ficheiro: CYPE INGENIEROS, S.A.
- Formato: FIEBDC-3/2002
- Âmbito geográfico: Angola
- Moeda: AOA
- Custos indirectos: 3.00 %
- IVA: 18.00 %

## S Equipamentos fixos e sinalização

### SA Aparelhos sanitários

#### SAU Urinóis

**SAU091** Ud Separador de urinóis de plástico.
Separador de urinóis de plástico, de cor branca, código de pedido, de 440x740x96 mm.
Inclui: Colocação e fixação.
Critério de medição de projecto: Número de unidades previstas, segundo documentação gráfica de Projecto.
Critério de medição de obra: Medir-se-á o número de unidades realmente colocadas segundo especificações de Projecto.

| Código | Un | Descrição | Rendimento | Preço | Importância |
|---|---|---|---|---|---|
| mt30uge300e | Ud | Separador de urinóis de plástico, de cor branca, código de pedido, de 440x740x96 mm, com suporte mural e fixações. (material) | 1.000 | 307504.46 | 307504.46 |
| op00ato010 |  | Aparafusadora. | 1.000 | 0.00 | 0.00 |
| op00mar010 |  | Martelo. | 1.000 | 0.00 | 0.00 |
| op00tal010 |  | Berbequim. | 1.000 | 0.00 | 0.00 |
| mo008 | h | Oficial de 1ª canalizador. (mão de obra) | 0.743 | 1084.69 | 805.92 |
| % | % | Custos directos complementares | 2 % | 308310.38 | 6166.21 |
|  |  | Custos directos |  |  | 314476.59 |
