# Pia hospitalar suspensa de porcelana sanitária

- Propriedade do ficheiro: CYPE INGENIEROS, S.A.
- Formato: FIEBDC-3/2002
- Âmbito geográfico: Angola
- Moeda: AOA
- Custos indirectos: 3.00 %
- IVA: 18.00 %

## S Equipamentos fixos e sinalização

### SA Aparelhos sanitários

#### SAV Pias hospitalares

**SAV015** Ud Pia hospitalar suspensa de porcelana sanitária.
Pia hospitalar suspensa, de porcelana sanitária acabamento vitrificado, cor branca acabamento brilhante, de 455x380x355 mm, com grelha de aço acabamento cromado brilhante, com jogo de pés de aço inoxidável. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30vai020a | Ud | Pia hospitalar suspensa, de porcelana sanitária acabamento vitrificado, cor branca acabamento brilhante, de 455x380x355 mm, com grelha de aço acabamento cromado brilhante. (material) | 1.000 | 288334.05 | 288334.05 |
| mt30vai021a | Ud | Jogo de pés de aço inoxidável, com elementos de fixação. (material) | 1.000 | 108413.60 | 108413.60 |
| mt30www005 | Ud | Cartucho de 300 ml de silicone ácida monocomponente, fungicida, para vedação de juntas em ambientes húmidos. (material) | 0.012 | 8917.55 | 107.01 |
| op00ato010 |  | Aparafusadora. | 1.000 | 0.00 | 0.00 |
| op00mar010 |  | Martelo. | 1.000 | 0.00 | 0.00 |
| op00tal010 |  | Berbequim. | 1.000 | 0.00 | 0.00 |
| mo008 | h | Oficial de 1ª canalizador. (mão de obra) | 1.782 | 1057.30 | 1884.11 |
| % | % | Custos directos complementares | 2 % | 398738.77 | 7974.78 |
|  |  | Custos directos |  |  | 406713.55 |
