# Banda protectora de PVC

- Propriedade do ficheiro: CYPE INGENIEROS, S.A.
- Formato: FIEBDC-3/2002
- Âmbito geográfico: Angola
- Moeda: AOA
- Custos indirectos: 3.00 %
- IVA: 18.00 %

## S Equipamentos fixos e sinalização

### SD Protecções

#### SDP Fitas protectoras de paramentos verticais

**SDP011** m Banda protectora de PVC.
Banda protectora de PVC, de 90 mm de largura e 3,2 mm de espessura, de cor cinzento, fixada através cola de poliuretano ao paramento.
Inclui: Marcação. Fixação da banda ao paramento vertical.
Critério de medição de projecto: Comprimento medido entre eixos, segundo documentação gráfica de Projecto.
Critério de medição de obra: Medir-se-á, a eixos, o comprimento realmente executado segundo especificações de Projecto.

| Código | Un | Descrição | Rendimento | Preço | Importância |
|---|---|---|---|---|---|
| mt53pdi010aa | m | Banda protectora de PVC, de 90 mm de largura e 3,2 mm de espessura, de cor cinzento, Euroclasse B-s1, d0 de reacção ao fogo, segundo NP EN 13501-1. (material) | 1.050 | 2521.91 | 2648.01 |
| mt47adc110a | kg | Cola especial de poliuretano bicomponente. (material) | 0.270 | 5547.55 | 1497.84 |
| mo011 | h | Oficial de 1ª montador. (mão de obra) | 0.070 | 1057.30 | 74.01 |
| mo080 | h | Ajudante de montador. (mão de obra) | 0.070 | 604.97 | 42.35 |
| % | % | Custos directos complementares | 2 % | 4262.21 | 85.24 |
|  |  | Custos directos |  |  | 4347.45 |
