# Revestimento mural interior com lâmina de espuma de poliuretano de alta densidade

- Propriedade do ficheiro: CYPE INGENIEROS, S.A.
- Formato: FIEBDC-3/2002
- Âmbito geográfico: Angola
- Moeda: AOA
- Custos indirectos: 3.00 %
- IVA: 18.00 %

## S Equipamentos fixos e sinalização

### SD Protecções

#### SDR Lâminas e painéis protectores para revestimentos murais

**SDR030** m² Revestimento mural interior com lâmina de espuma de poliuretano de alta densidade.
Revestimento mural interior com lâmina de espuma de poliuretano de alta densidade, fornecida em rolos de 130 cm de largura, 500 cm de comprimento e 1 cm de espessura, com recobrimento de PVC, cor a escolher. Colocação em obra: com cola.
Inclui: Preparação e limpeza do paramento vertical. Marcação. Aplicação da cola. Colocação e fixação do revestimento.
Critério de medição de projecto: Superfície medida segundo documentação gráfica de Projecto, descontando as aberturas de superfície maior de 2 m².
Critério de medição de obra: Medir-se-á a superfície realmente executada segundo especificações de Projecto, descontando as aberturas de superfície maior de 2 m².

| Código | Un | Descrição | Rendimento | Preço | Importância |
|---|---|---|---|---|---|
| mt53pdi060b | m² | Lâmina de espuma de poliuretano de alta densidade, fornecida em rolos de 130 cm de largura, 500 cm de comprimento e 1 cm de espessura, com recobrimento de PVC, cor a escolher, Euroclasse B-s1, d0 de reacção ao fogo, segundo NP EN 13501-1. (material) | 1.050 | 7088.10 | 7442.51 |
| mt29cam030 | Ud | Aerossol de 400 ml de cola, transparente, para uso interior e exterior. (material) | 0.300 | 9500.16 | 2850.05 |
| mo011 | h | Oficial de 1ª montador. (mão de obra) | 0.210 | 1057.30 | 222.03 |
| mo080 | h | Ajudante de montador. (mão de obra) | 0.210 | 604.97 | 127.04 |
| % | % | Custos directos complementares | 2 % | 10641.63 | 212.83 |
|  |  | Custos directos |  |  | 10854.46 |
