# Revestimento mural exterior com painel de espuma de poliuretano de alta densidade

- Propriedade do ficheiro: CYPE INGENIEROS, S.A.
- Formato: FIEBDC-3/2002
- Âmbito geográfico: Angola
- Moeda: AOA
- Custos indirectos: 3.00 %
- IVA: 18.00 %

## S Equipamentos fixos e sinalização

### SD Protecções

#### SDR Lâminas e painéis protectores para revestimentos murais

**SDR050** m² Revestimento mural exterior com painel de espuma de poliuretano de alta densidade.
Revestimento mural exterior com painel de espuma de poliuretano de alta densidade reforçado com painel de madeira, para exterior, de 1200 mm de altura, 1000 mm de comprimento e 50 mm de espessura, com recobrimento de PVC, cor a escolher. Colocação em obra: com buchas e parafusos.
Inclui: Preparação e limpeza do paramento vertical. Marcação. Colocação e fixação do revestimento.
Critério de medição de projecto: Superfície medida segundo documentação gráfica de Projecto, descontando as aberturas de superfície maior de 2 m².
Critério de medição de obra: Medir-se-á a superfície realmente executada segundo especificações de Projecto, descontando as aberturas de superfície maior de 2 m².

| Código | Un | Descrição | Rendimento | Preço | Importância |
|---|---|---|---|---|---|
| mt53pdi080a | Ud | Painel de espuma de poliuretano de alta densidade reforçado com painel de madeira, para exterior, de 1200 mm de altura, 1000 mm de comprimento e 50 mm de espessura, com recobrimento de PVC, cor a escolher, repelente da água e abas com furos para aparafusar à superfície suporte, Euroclasse B-s1, d0 de reacção ao fogo, segundo NP EN 13501-1. (material) | 0.833 | 19155.08 | 15956.18 |
| mt26aaa240da | Ud | Bucha de nylon com parafuso de cabeça escareada, de aço inoxidável AISI 304, de 6 mm de diâmetro e 35 mm de comprimento. (material) | 15.000 | 283.72 | 4255.80 |
| op00ato010 |  | Aparafusadora. | 1.000 | 0.00 | 0.00 |
| mo011 | h | Oficial de 1ª montador. (mão de obra) | 0.279 | 1057.30 | 294.99 |
| mo080 | h | Ajudante de montador. (mão de obra) | 0.279 | 604.97 | 168.79 |
| % | % | Custos directos complementares | 2 % | 20675.76 | 413.52 |
|  |  | Custos directos |  |  | 21089.28 |
