# Chuveiro higiénico monocomando

- Propriedade do ficheiro: CYPE INGENIEROS, S.A.
- Formato: FIEBDC-3/2002
- Âmbito geográfico: Angola
- Moeda: AOA
- Custos indirectos: 3.00 %
- IVA: 18.00 %

## S Equipamentos fixos e sinalização

### SG Torneiras

#### SGH Chuveiros higiénicos

**SGH010** Ud Chuveiro higiénico monocomando.
Chuveiro higiénico monocomando, acabamento cromado, formada por torneira misturadora monocomando com manípulo metálico, espelho circular, cartucho cerâmico, com tomada de 1/2" para bicha e suporte para chuveiro de mão, acabamento cromado; chuveiro de mão com alavanca de accionamento, acabamento cromado, com um jacto, limitador de caudal a 5 l/min e sistema anticalcário e bicha de chuveiro de 1,25 m de comprimento. Inclusive elementos de ligação, elementos de fixação e juntas elásticas.
Inclui: Colocação. Ligação e verificação do seu correcto funcionamento.
Critério de medição de projecto: Número de unidades previstas, segundo documentação gráfica de Projecto.
Critério de medição de obra: Medir-se-á o número de unidades realmente colocadas segundo especificações de Projecto.

| Código | Un | Descrição | Rendimento | Preço | Importância |
|---|---|---|---|---|---|
| mt31gdh010a | Ud | Chuveiro higiénico monocomando, acabamento cromado, formada por torneira misturadora monocomando com manípulo metálico, espelho circular, cartucho cerâmico, com tomada de 1/2" para bicha e suporte para chuveiro de mão, acabamento cromado; chuveiro de mão com alavanca de accionamento, acabamento cromado, com um jacto, limitador de caudal a 5 l/min e sistema anticalcário e bicha de chuveiro de 1,25 m de comprimento, inclusive elementos de ligação, elementos de fixação e juntas elásticas. (material) | 1.000 | 110526.65 | 110526.65 |
| mt37www010 | Ud | Material auxiliar para instalações de abastecimento de água. (material) | 1.000 | 1729.63 | 1729.63 |
| mo008 | h | Oficial de 1ª canalizador. (mão de obra) | 0.743 | 1132.39 | 841.37 |
| % | % | Custos directos complementares | 2 % | 113097.65 | 2261.95 |
|  |  | Custos directos |  |  | 115359.60 |
