# Cabide para casa de banho. Fixação ao perfil decorativo

- Propriedade do ficheiro: CYPE INGENIEROS, S.A.
- Formato: FIEBDC-3/2002
- Âmbito geográfico: Angola
- Moeda: AOA
- Custos indirectos: 3.00 %
- IVA: 18.00 %

## S Equipamentos fixos e sinalização

### SM Casas de banho

#### SMA Acessórios

**SMA051** Ud Cabide para casa de banho. Fixação ao perfil decorativo.
Cabide para casa de banho, duplo, sobre suporte de vidro cor antracite escura. Fixação ao perfil decorativo.
Critérios considerados na determinação do preço da unidade de obra: O preço não inclui o perfil decorativo.
Inclui: Marcação. Colocação.
Critério de medição de projecto: Número de unidades previstas, segundo documentação gráfica de Projecto.
Critério de medição de obra: Medir-se-á o número de unidades realmente colocadas segundo especificações de Projecto.

| Código | Un | Descrição | Rendimento | Preço | Importância |
|---|---|---|---|---|---|
| mt31sch090bb | Ud | Cabide para casa de banho, duplo, sobre suporte de vidro cor antracite escura, para pendurar no perfil decorativo. (material) | 1.000 | 368202.58 | 368202.58 |
| mo107 | h | Ajudante de canalizador. (mão de obra) | 0.149 | 603.82 | 89.97 |
| % | % | Custos directos complementares | 2 % | 368292.55 | 7365.85 |
|  |  | Custos directos |  |  | 375658.40 |
