# Dispensador anti-bactérias para sanita

- Propriedade do ficheiro: CYPE INGENIEROS, S.A.
- Formato: FIEBDC-3/2002
- Âmbito geográfico: Angola
- Moeda: AOA
- Custos indirectos: 3.00 %
- IVA: 18.00 %

## S Equipamentos fixos e sinalização

### SM Casas de banho

#### SMF Ambientadores

**SMF020** Ud Dispensador anti-bactérias para sanita.
Ambientador electrónico, bactericida, com botão on/off, led indicador de carga de aerossol e led indicador de bateria, de polipropileno branco e azul, de 255x90x105 mm. Totalmente montado.
Inclui: Marcação no paramento da localização do acessório. Colocação e fixação dos acessórios de suporte.
Critério de medição de projecto: Número de unidades previstas, segundo documentação gráfica de Projecto.
Critério de medição de obra: Medir-se-á o número de unidades realmente colocadas segundo especificações de Projecto.

| Código | Un | Descrição | Rendimento | Preço | Importância |
|---|---|---|---|---|---|
| mt31abn071a | Ud | Ambientador electrónico, bactericida, com botão on/off, led indicador de carga de aerossol e led indicador de bateria, de polipropileno branco e azul, de 255x90x105 mm. (material) | 1.000 | 81540.87 | 81540.87 |
| op00ato010 |  | Aparafusadora. | 1.000 | 0.00 | 0.00 |
| op00tal010 |  | Berbequim. | 1.000 | 0.00 | 0.00 |
| mo107 | h | Ajudante de canalizador. (mão de obra) | 0.223 | 603.82 | 134.65 |
| % | % | Custos directos complementares | 2 % | 81675.52 | 1633.51 |
|  |  | Custos directos |  |  | 83309.03 |
