# Sanita com tanque alto

- Propriedade do ficheiro: CYPE INGENIEROS, S.A.
- Formato: FIEBDC-3/2002
- Âmbito geográfico: Angola
- Moeda: AOA
- Custos indirectos: 3.00 %
- IVA: 18.00 %

## S Equipamentos fixos e sinalização

### SP Aparelhos sanitários adaptados e ajudas técnicas

#### SPI Sanitas

**SPI010** Ud Sanita com tanque alto.
Taça de sanita de tanque alto, de porcelana sanitária, para encostar à parede, cor branca, com cisterna de sanita à vista, com botão na parede, de ABS branco, assento de sanita extraível e anti-deslizante, com possibilidade de utilização como bidé; para fixar ao solo através de 4 pontos de ancoragem. Inclusive silicone para enchimento de juntas.
Inclui: Marcação. Colocação e fixação do aparelho. Montagem do elemento de drenagem. Ligação à rede de drenagem. Montagem da torneira. Ligação à rede de água fria. Verificação do seu correcto funcionamento. Vedação de juntas.
Critério de medição de projecto: Número de unidades previstas, segundo documentação gráfica de Projecto.
Critério de medição de obra: Medir-se-á o número de unidades realmente colocadas segundo especificações de Projecto.

| Código | Un | Descrição | Rendimento | Preço | Importância |
|---|---|---|---|---|---|
| mt30ipp010aa | Ud | Taça de sanita de tanque alto, de porcelana sanitária, para encostar à parede, cor branca, com cisterna de sanita à vista, com botão na parede, de ABS branco, assento de sanita extraível e anti-deslizante, com possibilidade de utilização como bidé; para fixar ao solo através de 4 pontos de ancoragem. (material) | 1.000 | 780625.12 | 780625.12 |
| mt30www005 | Ud | Cartucho de 300 ml de silicone ácida monocomponente, fungicida, para vedação de juntas em ambientes húmidos. (material) | 0.012 | 9265.83 | 111.19 |
| op00ato010 |  | Aparafusadora. | 1.000 | 0.00 | 0.00 |
| op00mar010 |  | Martelo. | 1.000 | 0.00 | 0.00 |
| op00tal010 |  | Berbequim. | 1.000 | 0.00 | 0.00 |
| mo008 | h | Oficial de 1ª canalizador. (mão de obra) | 1.931 | 1084.69 | 2094.54 |
| % | % | Custos directos complementares | 2 % | 782830.85 | 15656.62 |
|  |  | Custos directos |  |  | 798487.47 |
