# Superfície táctil anti-deslizante de resinas líquidas

- Propriedade do ficheiro: CYPE INGENIEROS, S.A.
- Formato: FIEBDC-3/2002
- Âmbito geográfico: Angola
- Moeda: AOA
- Custos indirectos: 3.00 %
- IVA: 18.00 %

## S Equipamentos fixos e sinalização

### ST Sistemas para pavimentos tácteis

#### STR Resinas

**STR010** m² Superfície táctil anti-deslizante de resinas líquidas.
Superfície táctil anti-deslizante de resinas líquidas de metacrilato, realizada "in situ" com moldes sobre o pavimento, formada por botões cilíndricos troncocónicos de 22,5 mm de diâmetro na base e 20 mm na parte superior, com uma separação de 57 mm entre eixos e uma altura de 3 mm, com aplicação prévia de resina epóxi bicomponente.
Inclui: Limpeza da superfície suporte. Lixar as pequenas aderências e imperfeições. Aplicação da camada base. Marcação e fixação dos moldes ao pavimento. Aplicação da resina. Remoção dos moldes.
Critério de medição de projecto: Superfície medida segundo documentação gráfica de Projecto.
Critério de medição de obra: Medir-se-á a superfície realmente executada segundo especificações de Projecto.

| Código | Un | Descrição | Rendimento | Preço | Importância |
|---|---|---|---|---|---|
| mt47pcd020a | kg | Resina epóxi bicomponente. (material) | 0.500 | 83230.44 | 41615.22 |
| mt47pta050 | kg | Resina líquida de metacrilato, de secagem ultra-rápida. (material) | 4.000 | 23256.96 | 93027.84 |
| mt47pta055 | kg | Catalizador para resina de metacrilato. (material) | 0.500 | 186103.28 | 93051.64 |
| mt47pta025 | m² | Molde não reutilizável para a execução de superfícies tácteis de resinas líquidas em pavimento. (material) | 1.000 | 46525.82 | 46525.82 |
| mt27wav030 | m | Fita de papel de 5 cm de largura. (material) | 2.000 | 89.18 | 178.36 |
| mo020 | h | Oficial de 1ª construção. (mão de obra) | 3.773 | 1028.94 | 3882.19 |
| mo113 | h | Operário não qualificado construção. (mão de obra) | 3.493 | 581.64 | 2031.67 |
| % | % | Custos directos complementares | 2 % | 280312.74 | 5606.25 |
|  |  | Custos directos |  |  | 285918.99 |
