# Banco de madeira para vestiário

- Propriedade do ficheiro: CYPE INGENIEROS, S.A.
- Formato: FIEBDC-3/2002
- Âmbito geográfico: Angola
- Moeda: AOA
- Custos indirectos: 3.00 %
- IVA: 18.00 %

## S Equipamentos fixos e sinalização

### SV Vestiários

#### SVB Bancos

**SVB010** Ud Banco de madeira para vestiário.
Banco para vestiário com encosto e sapateira, de 1000 mm de comprimento, 380 mm de profundidade e 810 mm de altura, formado por assento de três tábuas, encosto de uma tábua e sapateira de duas tábuas, de madeira envernizada de pinho de Flandres, de 90x20 mm de secção, fixados a uma estrutura tubular de aço, de 35x35 mm de secção, pintada com resina de epóxi/poliéster cor branca. Inclusive acessórios de montagem. Totalmente montado.
Inclui: Marcação. Montagem e colocação do banco.
Critério de medição de projecto: Número de unidades previstas, segundo documentação gráfica de Projecto.
Critério de medição de obra: Medir-se-á o número de unidades realmente colocadas segundo especificações de Projecto.

| Código | Un | Descrição | Rendimento | Preço | Importância |
|---|---|---|---|---|---|
| mt45bvg040a | Ud | Banco para vestiário com encosto e sapateira, de 1000 mm de comprimento, 380 mm de profundidade e 810 mm de altura, formado por assento de três tábuas, encosto de uma tábua e sapateira de duas tábuas, de madeira envernizada de pinho de Flandres, de 90x20 mm de secção, fixados a uma estrutura tubular de aço, de 35x35 mm de secção, pintada com resina de epóxi/poliéster cor branca, inclusive acessórios de montagem. (material) | 1.000 | 135898.83 | 135898.83 |
| op00ato010 |  | Aparafusadora. | 1.000 | 0.00 | 0.00 |
| op00tal010 |  | Berbequim. | 1.000 | 0.00 | 0.00 |
| mo011 | h | Oficial de 1ª montador. (mão de obra) | 0.208 | 1084.69 | 225.62 |
| mo080 | h | Ajudante de montador. (mão de obra) | 0.208 | 620.64 | 129.09 |
| % | % | Custos directos complementares | 2 % | 136253.54 | 2725.07 |
|  |  | Custos directos |  |  | 138978.61 |
