# Lâmpada de led

- Propriedade do ficheiro: CYPE INGENIEROS, S.A.
- Formato: FIEBDC-3/2002
- Âmbito geográfico: Angola
- Moeda: AOA
- Custos indirectos: 3.00 %
- IVA: 18.00 %

## U Infra-estruturas no logradouro

### UI Iluminacão exterior

#### UIL Lâmpadas

**UIL010** Ud Lâmpada de led
Lâmpada de led, de 8 W, com casquilho E27, classe de eficiência energética A+, factor de potência maior de 0,90, de 60 mm de diâmetro e 123 mm de altura, feixe de luz 360°, com LED SMD LM561B, temperatura de cor 3000 K, índice de reprodução cromática maior de 80, fluxo luminoso 838 lúmens, grau de protecção IP64.
Inclui: Marcação. Colocação. Verificação do seu correcto funcionamento.
Critério de medição de projecto: Número de unidades previstas, segundo documentação gráfica de Projecto.
Critério de medição de obra: Medir-se-á o número de unidades realmente executadas segundo especificações de Projecto.

| Código | Un | Descrição | Rendimento | Preço | Importância |
|---|---|---|---|---|---|
| mt34ena560aa | Ud | Lâmpada de led, de 8 W, com casquilho E27, classe de eficiência energética A+, factor de potência maior de 0,90, de 60 mm de diâmetro e 123 mm de altura, feixe de luz 360°, com LED SMD LM561B, temperatura de cor 3000 K, índice de reprodução cromática maior de 80, fluxo luminoso 838 lúmens, grau de protecção IP64. (material) | 1.000 | 30728.27 | 30728.27 |
| mq07cce010a | h | Camião com cesta elevatória de braço articulado de 16 m de altura máxima de trabalho e 260 kg de carga máxima. (equipamento) | 0.464 | 15004.75 | 6962.20 |
| mo003 | h | Oficial de 1ª electricista. (mão de obra) | 0.563 | 1084.69 | 610.68 |
| mo102 | h | Ajudante de electricista. (mão de obra) | 0.563 | 619.46 | 348.76 |
| % | % | Custos directos complementares | 2 % | 38649.91 | 773.00 |
|  |  | Custos directos |  |  | 39422.91 |
