# Poste de iluminação solar

- Propriedade do ficheiro: CYPE INGENIEROS, S.A.
- Formato: FIEBDC-3/2002
- Âmbito geográfico: Angola
- Moeda: AOA
- Custos indirectos: 3.00 %
- IVA: 18.00 %

## U Infra-estruturas no logradouro

### UI Iluminacão exterior

#### UIS Luminárias solares

**UIS010** Ud Poste de iluminação solar.
Poste de iluminação solar com distribuição de luz radialmente assimétrica, composto por poste de aço zincado com placa de ancoragem; braço de aço zincado; caixa de aço galvanizado com revestimento de plástico; módulo solar fotovoltaico, potência máxima (Wp) 200 W, com caixa de ligações com díodos, cabos e conectores; luminária rectangular de alumínio e aço inoxidável, com lâmpada LED de alto brilho, potência máxima 60 W, eficiência luminosa 110 lúmenes/W, sensibilidade lumínica 16 lux; bateria de iões de lítio, tensão 24 V, capacidade 132 Ah, temperatura de trabalho entre -25°C e 75°C e sistema de regulação e controlo em caixa estanque, com interruptor crepuscular e temporizador, tempo de funcionamento a 100% durante 4 horas/dia, tempo de funcionamento a 50% durante 6 horas/dia e autonomia máxima sem carga 3 dias.
Critérios considerados na determinação do preço da unidade de obra: O preço não inclui a escavação da fundação nem a formação da fundação.
Inclui: Marcação. Montagem, ligação e verificação do seu correcto funcionamento.
Critério de medição de projecto: Número de unidades previstas, segundo documentação gráfica de Projecto.
Critério de medição de obra: Medir-se-á o número de unidades realmente executadas segundo especificações de Projecto.

| Código | Un | Descrição | Rendimento | Preço | Importância |
|---|---|---|---|---|---|
| mt34sol015te | Ud | Poste de iluminação solar com distribuição de luz radialmente assimétrica, composto por poste de aço zincado com placa de ancoragem; braço de aço zincado; caixa de aço galvanizado com revestimento de plástico; módulo solar fotovoltaico, potência máxima (Wp) 200 W, com caixa de ligações com díodos, cabos e conectores; luminária rectangular de alumínio e aço inoxidável, com lâmpada LED de alto brilho, potência máxima 60 W, eficiência luminosa 110 lúmenes/W, sensibilidade lumínica 16 lux; bateria de iões de lítio, tensão 24 V, capacidade 132 Ah, temperatura de trabalho entre -25°C e 75°C e sistema de regulação e controlo em caixa estanque, com interruptor crepuscular e temporizador, tempo de funcionamento a 100% durante 4 horas/dia, tempo de funcionamento a 50% durante 6 horas/dia e autonomia máxima sem carga 3 dias. (material) | 1.000 | 2227960.16 | 2227960.16 |
| mq04cag010c | h | Camião com grua de carga máxima 12 t. (equipamento) | 0.580 | 17245.66 | 10002.48 |
| mo003 | h | Oficial de 1ª electricista. (mão de obra) | 0.711 | 1057.30 | 751.74 |
| mo102 | h | Ajudante de electricista. (mão de obra) | 0.711 | 603.82 | 429.32 |
| % | % | Custos directos complementares | 2 % | 2239143.70 | 44782.87 |
|  |  | Custos directos |  |  | 2283926.57 |
