# Vedação natural

- Propriedade do ficheiro: CYPE INGENIEROS, S.A.
- Formato: FIEBDC-3/2002
- Âmbito geográfico: Angola
- Moeda: AOA
- Custos indirectos: 3.00 %
- IVA: 18.00 %

## U Infra-estruturas no logradouro

### UJ Jardins

#### UJV Vedação e ocultação

**UJV020** m² Vedação natural.
Vedação de caniço de cana natural, de canas inteiras, de 150 cm de altura, cosido com arame galvanizado, fixado com arame galvanizado sobre um suporte existente.
Inclui: Colocação da vedação natural e fixação com arame galvanizado.
Critério de medição de projecto: Superfície medida segundo documentação gráfica de Projecto.
Critério de medição de obra: Medir-se-á a superfície realmente executada segundo especificações de Projecto.

| Código | Un | Descrição | Rendimento | Preço | Importância |
|---|---|---|---|---|---|
| mt48cnj020b | m² | Caniço de cana natural, de canas inteiras, de 150 cm de altura, cosido com arame galvanizado, fornecido em rolos de 500 cm de largura. (material) | 1.000 | 546.61 | 546.61 |
| mt08var050 | kg | Arame galvanizado para atar, de 1,30 mm de diâmetro. (material) | 0.100 | 283.51 | 28.35 |
| mo040 | h | Oficial de 1ª jardineiro. (mão de obra) | 0.290 | 1055.59 | 306.12 |
| mo115 | h | Operário jardineiro. (mão de obra) | 0.290 | 596.70 | 173.04 |
| % | % | Custos directos complementares | 2 % | 1054.12 | 21.08 |
|  |  | Custos directos |  |  | 1075.20 |
