# Banco de madeira

- Propriedade do ficheiro: CYPE INGENIEROS, S.A.
- Formato: FIEBDC-3/2002
- Âmbito geográfico: Angola
- Moeda: AOA
- Custos indirectos: 3.00 %
- IVA: 18.00 %

## U Infra-estruturas no logradouro

### UM Mobiliário urbano

#### UMB Bancos e mesas

**UMB020** Ud Banco de madeira.
Banco com encosto, de lamelas de madeira tropical de 2,5x2,5 cm, duplo, de 400 cm de comprimento, pintado e envernizado, com suportes de corrimão e parafusos e passadores de aço cadmiado, fixado com buchas de expansão de aço, parafusos especiais e pasta química a uma base de betão C20/25 (X0(P); D25; S2; Cl 1,0). Inclusive escavação e betonagem da base de apoio. Totalmente montado.
Inclui: Marcação de alinhamentos e níveis. Escavação. Execução da base de betão. Colocação e fixação das peças.
Critério de medição de projecto: Número de unidades previstas, segundo documentação gráfica de Projecto.
Critério de medição de obra: Medir-se-á o número de unidades realmente executadas segundo especificações de Projecto.

| Código | Un | Descrição | Rendimento | Preço | Importância |
|---|---|---|---|---|---|
| mt52mug060p | Ud | Banco com encosto, de lamelas de madeira tropical de 2,5x2,5 cm, duplo, de 400 cm de comprimento, pintado e envernizado, com suportes de corrimão e parafusos e passadores de aço cadmiado. (material) | 1.000 | 665427.43 | 665427.43 |
| mt52mug200a | Ud | Repercussão, na colocação de banco, de elementos de fixação sobre betão: cunha de expansão de aço, parafusos especiais e pasta química. (material) | 1.000 | 6991.36 | 6991.36 |
| mt10hmf020ra | m³ | Betão simples C20/25 (X0(P); D25; S2; Cl 1,0), fabricado em central, segundo NP EN 206. (material) | 0.200 | 24740.22 | 4948.04 |
| op00tal010 |  | Berbequim. | 1.000 | 0.00 | 0.00 |
| op00ato010 |  | Aparafusadora. | 1.000 | 0.00 | 0.00 |
| au00auh040 |  | Vibrador de betão, eléctrico. | 1.000 | 0.00 | 0.00 |
| mo041 | h | Oficial de 1ª construção de obra civil. (mão de obra) | 0.605 | 1028.94 | 622.51 |
| mo087 | h | Ajudante de construção de obra civil. (mão de obra) | 1.210 | 604.97 | 732.01 |
| % | % | Custos directos complementares | 2 % | 678721.35 | 13574.43 |
|  |  | Custos directos |  |  | 692295.78 |
