# Papeleira de ferro fundido

- Propriedade do ficheiro: CYPE INGENIEROS, S.A.
- Formato: FIEBDC-3/2002
- Âmbito geográfico: Angola
- Moeda: AOA
- Custos indirectos: 3.00 %
- IVA: 18.00 %

## U Infra-estruturas no logradouro

### UM Mobiliário urbano

#### UME Papeleiras

**UME020** Ud Papeleira de ferro fundido.
Papeleira de ferro fundido de solo, com recipiente interior desmontável de forma tronco-prismática invertida de chapa galvanizada, de 40 litros de capacidade, de estilo histórico, com escudo ou nome da povoação, com sistema de escoamento por gravidade, com buchas e parafusos de aço a uma superfície suporte (não incluída neste preço).
Inclui: Marcação de alinhamentos e níveis. Colocação e fixação das peças.
Critério de medição de projecto: Número de unidades previstas, segundo documentação gráfica de Projecto.
Critério de medição de obra: Medir-se-á o número de unidades realmente executadas segundo especificações de Projecto.

| Código | Un | Descrição | Rendimento | Preço | Importância |
|---|---|---|---|---|---|
| mt52mug080h | Ud | Papeleira de ferro fundido de solo, com recipiente interior desmontável de forma tronco-prismática invertida de chapa galvanizada, de 40 litros de capacidade, de estilo histórico, com escudo ou nome da povoação, com sistema de escoamento por gravidade. (material) | 1.000 | 669172.80 | 669172.80 |
| mt52mug200e | Ud | Repercussão, na colocação de papeleira, de elementos de fixação sobre superfície suporte: cunhas e parafusos de aço. (material) | 1.000 | 4727.48 | 4727.48 |
| op00tal010 |  | Berbequim. | 1.000 | 0.00 | 0.00 |
| op00ato010 |  | Aparafusadora. | 1.000 | 0.00 | 0.00 |
| mo041 | h | Oficial de 1ª construção de obra civil. (mão de obra) | 0.378 | 1028.94 | 388.94 |
| mo087 | h | Ajudante de construção de obra civil. (mão de obra) | 0.378 | 604.97 | 228.68 |
| % | % | Custos directos complementares | 2 % | 674517.90 | 13490.36 |
|  |  | Custos directos |  |  | 688008.26 |
