# Pino retráctil

- Propriedade do ficheiro: CYPE INGENIEROS, S.A.
- Formato: FIEBDC-3/2002
- Âmbito geográfico: Angola
- Moeda: AOA
- Custos indirectos: 3.00 %
- IVA: 18.00 %

## U Infra-estruturas no logradouro

### UM Mobiliário urbano

#### UMH Pinos

**UMH110** Ud Pino retráctil.
Pino retráctil de elevação e descida automáticos, com corpo de aço inoxidável de 500 mm de altura e 140 mm de diâmetro, base de 300 mm de diâmetro e base encastrável de aço inoxidável de 765 mm de altura e 220 mm de diâmetro, comprimento total do conjunto 1265 mm, fechadura com chave de cabeça quadrada, acabamento com tinta epóxi. Inclusive escavação, base de betão C20/25 (X0(P); D25; S2; Cl 1,0) para ancoragem da base encastrável, remates de pavimento e limpeza. Totalmente colocado em obra.
Inclui: Marcação de alinhamentos e níveis. Escavação. Execução da base de betão. Colocação e fixação das peças.
Critério de medição de projecto: Número de unidades previstas, segundo documentação gráfica de Projecto.
Critério de medição de obra: Medir-se-á o número de unidades realmente executadas segundo especificações de Projecto.

| Código | Un | Descrição | Rendimento | Preço | Importância |
|---|---|---|---|---|---|
| mt52mug030a | Ud | Pino retráctil de elevação e descida automáticos, com corpo de aço inoxidável de 500 mm de altura e 140 mm de diâmetro, base de 300 mm de diâmetro e base encastrável de aço inoxidável de 765 mm de altura e 220 mm de diâmetro, comprimento total do conjunto 1265 mm, fechadura com chave de cabeça quadrada, acabamento com tinta epóxi. (material) | 1.000 | 3044133.81 | 3044133.81 |
| mt10hmf020ra | m³ | Betão simples C20/25 (X0(P); D25; S2; Cl 1,0), fabricado em central, segundo NP EN 206. (material) | 0.100 | 25069.36 | 2506.94 |
| op00tal010 |  | Berbequim. | 1.000 | 0.00 | 0.00 |
| op00ato010 |  | Aparafusadora. | 1.000 | 0.00 | 0.00 |
| au00auh040 |  | Vibrador de betão, eléctrico. | 1.000 | 0.00 | 0.00 |
| mo041 | h | Oficial de 1ª construção de obra civil. (mão de obra) | 0.907 | 1055.59 | 957.42 |
| mo087 | h | Ajudante de construção de obra civil. (mão de obra) | 0.907 | 620.64 | 562.92 |
| mo011 | h | Oficial de 1ª montador. (mão de obra) | 0.378 | 1084.69 | 410.01 |
| mo080 | h | Ajudante de montador. (mão de obra) | 0.378 | 620.64 | 234.60 |
| % | % | Custos directos complementares | 2 % | 3048805.70 | 60976.11 |
|  |  | Custos directos |  |  | 3109781.81 |
