# Floreira

- Propriedade do ficheiro: CYPE INGENIEROS, S.A.
- Formato: FIEBDC-3/2002
- Âmbito geográfico: Angola
- Moeda: AOA
- Custos indirectos: 3.00 %
- IVA: 18.00 %

## U Infra-estruturas no logradouro

### UM Mobiliário urbano

#### UMJ Floreiras

**UMJ010** Ud Floreira.
Floreira quadrada de ferro fundido, de 60x60x50 cm, pintada em cor preto, com fixação por gravidade.
Inclui: Marcação de alinhamentos e níveis. Colocação e fixação das peças.
Critério de medição de projecto: Número de unidades previstas, segundo documentação gráfica de Projecto.
Critério de medição de obra: Medir-se-á o número de unidades realmente executadas segundo especificações de Projecto.

| Código | Un | Descrição | Rendimento | Preço | Importância |
|---|---|---|---|---|---|
| mt52mug100a | Ud | Floreira quadrada de ferro fundido, de 60x60x50 cm, pintada em cor preto. (material) | 1.000 | 1003180.47 | 1003180.47 |
| mo041 | h | Oficial de 1ª construção de obra civil. (mão de obra) | 0.499 | 1055.59 | 526.74 |
| mo087 | h | Ajudante de construção de obra civil. (mão de obra) | 0.817 | 620.64 | 507.06 |
| % | % | Custos directos complementares | 2 % | 1004214.27 | 20084.29 |
|  |  | Custos directos |  |  | 1024298.56 |
