# Salva-vidas

- Propriedade do ficheiro: CYPE INGENIEROS, S.A.
- Formato: FIEBDC-3/2002
- Âmbito geográfico: Angola
- Moeda: AOA
- Custos indirectos: 3.00 %
- IVA: 18.00 %

## U Infra-estruturas no logradouro

### UP Piscinas

#### UPE Equipamento exterior

**UPE070** Ud Salva-vidas.
Salva-vidas para piscina, de plástico, cor laranja, de 730 mm de diâmetro, com cabide, de aço inoxidável AISI 304L, com parafusos borboleta.
Inclui: Montagem e fixação dos componentes.
Critério de medição de projecto: Número de unidades previstas, segundo documentação gráfica de Projecto.
Critério de medição de obra: Medir-se-á o número de unidades realmente executadas segundo especificações de Projecto.

| Código | Un | Descrição | Rendimento | Preço | Importância |
|---|---|---|---|---|---|
| mt47pep070c | Ud | Salva-vidas para piscina, de plástico, cor laranja, de 730 mm de diâmetro, com cabide, de aço inoxidável AISI 304L, com parafusos borboleta. (material) | 1.000 | 453177.89 | 453177.89 |
| mo080 | h | Ajudante de montador. (mão de obra) | 0.295 | 604.97 | 178.47 |
| % | % | Custos directos complementares | 2 % | 453356.36 | 9067.13 |
|  |  | Custos directos |  |  | 462423.49 |
