# Revestimento de tanque de piscina com mosaico

- Propriedade do ficheiro: CYPE INGENIEROS, S.A.
- Formato: FIEBDC-3/2002
- Âmbito geográfico: Angola
- Moeda: AOA
- Custos indirectos: 3.00 %
- IVA: 18.00 %

## U Infra-estruturas no logradouro

### UP Piscinas

#### UPT Revestimentos cerâmicos

**UPT010** m² Revestimento de tanque de piscina com mosaico.
Revestimento de mosaico de grés esmaltado, cor azul, acabamento liso, formado por pastilhas de 50x50x6 mm, montadas sobre peças de malha de 299x299 mm em pavimentos e paredes de tanques de piscinas, assentes com cimento cola de presa normal, C1 TE, segundo NP EN 12004, com deslizamento reduzido e tempo de colocação ampliado e argamassa de juntas de resinas reactivas, tipo RG, segundo EN 13888, cor branca, para juntas de 1 a 15 mm, à base de de dois componentes à base de resina epóxi, cargas inertes, aditivos e catalizadores orgânicos.
Critérios considerados na determinação do preço da unidade de obra: O preço não inclui a impermeabilização da piscina.
Inclui: Limpeza e humidificação do paramento a revestir. Colocação de um régua horizontal no início da colocação dos azulejos. Marcação da disposição das peças no paramento para posterior colocação. Colocação das peças utilizando palustra de borracha. Enchimento das juntas. Limpeza do paramento.
Critério de medição de projecto: Superfície medida segundo documentação gráfica de Projecto.
Critério de medição de obra: Medir-se-á a superfície realmente executada segundo especificações de Projecto.

| Código | Un | Descrição | Rendimento | Preço | Importância |
|---|---|---|---|---|---|
| mt18bdk015a | m² | Mosaico de grés esmaltado, cor azul, acabamento liso, formado por pastilhas de 50x50x6 mm, montadas sobre peças de malha de 299x299 mm. (material) | 1.000 | 21978.30 | 21978.30 |
| mt09mcp010ja | kg | Cimento cola de presa normal, C1 TE, segundo NP EN 12004, com deslizamento reduzido e tempo de colocação ampliado, cor cinzento, para a colocação em camada fina do peças cerâmicas com um grau de absorção médio-alto em revestimentos interiores, pavimentos interiores e exteriores, socos e especialmente sobre placas de gesso laminado e revestimentos de piscinas com mosaico de vidro, à base de cimento de alta resistência, inertes seleccionados, aditivos e resinas sintéticas. (material) | 4.000 | 57.05 | 228.20 |
| mt09mcp020fB | kg | Argamassa de juntas de resinas reactivas, tipo RG, segundo EN 13888, cor branca, para juntas de 1 a 15 mm, de dois componentes à base de resina epóxi, cargas inertes, aditivos e catalizadores orgânicos, com resistência aos ácidos, com efeito bacteriostático, anti-caruncho e anti-verdete, especial para enchimento de juntas de todo tipo de peças cerâmicas e pedras naturais em zonas com agressividade química ou em contacto com alimentos. (material) | 0.130 | 3002.99 | 390.39 |
| mo024 | h | Oficial de 1ª ladrilhador (azulejador). (mão de obra) | 0.442 | 1055.59 | 466.57 |
| mo062 | h | Ajudante de ladrilhador (azulejador). (mão de obra) | 0.442 | 620.64 | 274.32 |
| % | % | Custos directos complementares | 3 % | 23337.78 | 700.13 |
|  |  | Custos directos |  |  | 24037.91 |
