# Pré-instalação de contador de rega

- Propriedade do ficheiro: CYPE INGENIEROS, S.A.
- Formato: FIEBDC-3/2002
- Âmbito geográfico: Angola
- Moeda: AOA
- Custos indirectos: 3.00 %
- IVA: 18.00 %

## U Infra-estruturas no logradouro

### UR Rega

#### URC Contadores

**URC010** Ud Pré-instalação de contador de rega.
Pré-instalação de contador de rega de 1/2" DN 15 mm, colocado em armário pré-fabricado, ligado ao ramal de ligação e ao ramal de abastecimento e distribuição, formada por duas válvulas de corte adufa de latão fundido; torneira de purga e válvula de retenção. Inclusive fechadura especial de secção quadrada e outro material auxiliar.
Critérios considerados na determinação do preço da unidade de obra: O preço não inclui o contador.
Inclui: Marcação. Colocação e fixação de acessórios e peças especiais. Ligação e verificação do seu correcto funcionamento.
Critério de medição de projecto: Número de unidades previstas, segundo documentação gráfica de Projecto.
Critério de medição de obra: Medir-se-á o número de unidades realmente executadas segundo especificações de Projecto.

| Código | Un | Descrição | Rendimento | Preço | Importância |
|---|---|---|---|---|---|
| mt37svc010a | Ud | Válvula adufa de latão fundido, para enroscar, de 1/2". (material) | 2.000 | 5893.55 | 11787.10 |
| mt37sgl010a | Ud | Torneira de purga de 15 mm. (material) | 1.000 | 6396.85 | 6396.85 |
| mt37svr010a | Ud | Válvula de retenção de latão para enroscar de 1/2". (material) | 1.000 | 5112.72 | 5112.72 |
| mt37cir010a | Ud | Armário de fibra de vidro de 40x27x13 cm para alojar contador individual de água de 13 a 20 mm, provido de fechadura especial de secção quadrada. (material) | 1.000 | 54028.45 | 54028.45 |
| mt37www010 | Ud | Material auxiliar para instalações de abastecimento de água. (material) | 1.000 | 1664.61 | 1664.61 |
| mo008 | h | Oficial de 1ª canalizador. (mão de obra) | 1.140 | 1057.30 | 1205.32 |
| mo107 | h | Ajudante de canalizador. (mão de obra) | 0.570 | 603.82 | 344.18 |
| % | % | Custos directos complementares | 4 % | 80539.23 | 3221.57 |
|  |  | Custos directos |  |  | 83760.80 |
