# Pré-instalação de contador de rega

- Propriedade do ficheiro: CYPE INGENIEROS, S.A.
- Formato: FIEBDC-3/2002
- Âmbito geográfico: Angola
- Moeda: AOA
- Custos indirectos: 3.00 %
- IVA: 18.00 %

## U Infra-estruturas no logradouro

### UR Rega

#### URC Contadores

**URC010** Ud Pré-instalação de contador de rega.
Pré-instalação de contador de rega de 3" DN 80 mm, colocado em armário pré-fabricado, ligado ao ramal de ligação e ao ramal de abastecimento e distribuição, formada por duas válvulas de corte adufa de latão fundido; torneira de purga e válvula de retenção. Inclusive fechadura especial de secção quadrada e outro material auxiliar.
Critérios considerados na determinação do preço da unidade de obra: O preço não inclui o contador.
Inclui: Marcação. Colocação e fixação de acessórios e peças especiais. Ligação e verificação do seu correcto funcionamento.
Critério de medição de projecto: Número de unidades previstas, segundo documentação gráfica de Projecto.
Critério de medição de obra: Medir-se-á o número de unidades realmente executadas segundo especificações de Projecto.

| Código | Un | Descrição | Rendimento | Preço | Importância |
|---|---|---|---|---|---|
| mt37svc010u | Ud | Válvula adufa de latão fundido, para enroscar, de 3". (material) | 2.000 | 95046.43 | 190092.86 |
| mt37sgl010c | Ud | Torneira de purga de 25 mm. (material) | 1.000 | 7895.00 | 7895.00 |
| mt37svr010h | Ud | Válvula de retenção de latão para enroscar de 3". (material) | 1.000 | 91434.59 | 91434.59 |
| mt37cir010d | Ud | Armário de fibra de vidro de 100x70x40 cm para alojar contador individual de água de 80 a 100 mm, provido de fechadura especial de secção quadrada. (material) | 1.000 | 282270.12 | 282270.12 |
| mt37www010 | Ud | Material auxiliar para instalações de abastecimento de água. (material) | 1.000 | 1664.61 | 1664.61 |
| mo008 | h | Oficial de 1ª canalizador. (mão de obra) | 2.279 | 1057.30 | 2409.59 |
| mo107 | h | Ajudante de canalizador. (mão de obra) | 1.140 | 603.82 | 688.35 |
| % | % | Custos directos complementares | 4 % | 576455.12 | 23058.20 |
|  |  | Custos directos |  |  | 599513.32 |
