# Pré-instalação de contador de rega

- Propriedade do ficheiro: CYPE INGENIEROS, S.A.
- Formato: FIEBDC-3/2002
- Âmbito geográfico: Angola
- Moeda: AOA
- Custos indirectos: 3.00 %
- IVA: 18.00 %

## U Infra-estruturas no logradouro

### UR Rega

#### URC Contadores

**URC010** Ud Pré-instalação de contador de rega.
Pré-instalação de contador de rega de 1 1/2" DN 40 mm, colocado em nicho, ligado ao ramal de ligação e ao ramal de abastecimento e distribuição, formada por duas válvulas de corte de esfera de latão niquelado; torneira de purga e válvula de retenção. Inclusive aro e tampa amovível de ferro fundido dúctil e outro material auxiliar.
Critérios considerados na determinação do preço da unidade de obra: O preço não inclui o contador.
Inclui: Marcação. Colocação e fixação de acessórios e peças especiais. Ligação e verificação do seu correcto funcionamento.
Critério de medição de projecto: Número de unidades previstas, segundo documentação gráfica de Projecto.
Critério de medição de obra: Medir-se-á o número de unidades realmente executadas segundo especificações de Projecto.

| Código | Un | Descrição | Rendimento | Preço | Importância |
|---|---|---|---|---|---|
| mt37sve010f | Ud | Válvula de esfera de latão niquelado para enroscar de 1 1/2". (material) | 2.000 | 32973.89 | 65947.78 |
| mt37sgl010c | Ud | Torneira de purga de 25 mm. (material) | 1.000 | 7895.00 | 7895.00 |
| mt37svr010e | Ud | Válvula de retenção de latão para enroscar de 1 1/2". (material) | 1.000 | 21247.55 | 21247.55 |
| mt37aar010b | Ud | Aro e tampa de ferro fundido dúctil de 40x40 cm, segundo Companhia Abastecedora. (material) | 1.000 | 32994.93 | 32994.93 |
| mt37www010 | Ud | Material auxiliar para instalações de abastecimento de água. (material) | 1.000 | 1664.61 | 1664.61 |
| mo008 | h | Oficial de 1ª canalizador. (mão de obra) | 1.595 | 1057.30 | 1686.39 |
| mo107 | h | Ajudante de canalizador. (mão de obra) | 0.798 | 603.82 | 481.85 |
| % | % | Custos directos complementares | 4 % | 131918.11 | 5276.72 |
|  |  | Custos directos |  |  | 137194.83 |
