# Linha eléctrica

- Propriedade do ficheiro: CYPE INGENIEROS, S.A.
- Formato: FIEBDC-3/2002
- Âmbito geográfico: Angola
- Moeda: AOA
- Custos indirectos: 3.00 %
- IVA: 18.00 %

## U Infra-estruturas no logradouro

### UR Rega

#### URM Automatização

**URM040** m Linha eléctrica.
Linha eléctrica monofásica embebida para alimentação de electro-válvulas e automatismos de rega, formada por cabos unipolares com condutores de cobre, H07V-U Eca 3G4 mm², sendo a sua tensão atribuída de 450/750 V, protegido por tubo rígido VD de 32 mm de diâmetro. Inclusive acessórios e elementos de fixação. Totalmente montada e ligada.
Inclui: Marcação e traçado da linha. Colocação e fixação do tubo. Colocação de cabos. Ligação.
Critério de medição de projecto: Comprimento medido segundo documentação gráfica de Projecto.
Critério de medição de obra: Medir-se-á o comprimento realmente executado segundo especificações de Projecto.

| Código | Un | Descrição | Rendimento | Preço | Importância |
|---|---|---|---|---|---|
| mt35tpt010de | m | Tubo rígido de PVC VD-M de 32 mm de diâmetro exterior e 1,8 mm de espessura. Resistência à compressão 750 N, resistência ao impacto 2 joules, temperatura de trabalho -5°C até 60°C, classificação 3321, segundo NP EN 61386-1 e NP EN 61386-21, com o preço incrementado em 20% relativamente a acessórios e peças especiais. (material) | 1.000 | 1298.40 | 1298.40 |
| mt35cep010ac | m | Cabo unipolar H07V-U, sendo a sua tensão atribuída de 450/750 V, reacção ao fogo classe Eca segundo NP EN 50575, com condutor unifilar de cobre classe 1 de 4 mm² de secção, com isolamento de PVC. Segundo NP 2356-3. (material) | 3.000 | 734.92 | 2204.76 |
| mt35www010 | Ud | Material auxiliar para instalações eléctricas. (material) | 0.200 | 1759.72 | 351.94 |
| mo003 | h | Oficial de 1ª electricista. (mão de obra) | 0.043 | 1057.30 | 45.46 |
| mo102 | h | Ajudante de electricista. (mão de obra) | 0.043 | 603.82 | 25.96 |
| % | % | Custos directos complementares | 2 % | 3926.52 | 78.53 |
|  |  | Custos directos |  |  | 4005.05 |
