# Vedação de terreno, de malha electrossoldada modular

- Propriedade do ficheiro: CYPE INGENIEROS, S.A.
- Formato: FIEBDC-3/2002
- Âmbito geográfico: Angola
- Moeda: AOA
- Custos indirectos: 3.00 %
- IVA: 18.00 %

## U Infra-estruturas no logradouro

### UV Vedações

#### UVT Malhas metálicas

**UVT030** m Vedação de terreno, de malha electrossoldada modular.
Vedação de terreno formada por painéis de malha electrossoldada com dobras de reforço, de 200x50 mm de espaçamento da malha, reduzido a 50x50 mm nas zonas de dobras, e 5 mm de diâmetro, de 2,50x2,00 m, acabamento galvanizado e plastificado em cor branca RAL 9010 e postes de perfil oco de secção rectangular, de 60x40x2 mm, fixados com parafusos sobre muros de alvenaria ou betão. Inclusive bases para o aparafusamento directo de postes e acessórios para a fixação dos painéis de malha electrossoldada modular aos postes metálicos.
Critérios considerados na determinação do preço da unidade de obra: O preço não inclui o muro.
Inclui: Marcação. Aprumo e alinhamento dos postes. Aparafusamento dos postes ao suporte. Colocação dos painéis de malha. Colocação de acessórios. Atirantamento dos painéis de malha.
Critério de medição de projecto: Comprimento medido segundo documentação gráfica de Projecto, descontando as aberturas de comprimento maior de 1 m.
Critério de medição de obra: Medir-se-á o comprimento realmente executado segundo especificações de Projecto, descontando as aberturas de comprimento maior de 1 m.

| Código | Un | Descrição | Rendimento | Preço | Importância |
|---|---|---|---|---|---|
| mt52vsm010i | m | Painel de malha electrossoldada com dobras de reforço, de 200x50 mm de espaçamento da malha, reduzido a 50x50 mm nas zonas de dobras, e 5 mm de diâmetro, de 2,50x2,00 m, acabamento galvanizado e plastificado em cor branca RAL 9010. (material) | 1.000 | 165162.49 | 165162.49 |
| mt52vpm030i | Ud | Poste de perfil oco de aço de secção rectangular 60x40x2 mm, de 2 m de altura, acabamento galvanizado e plastificado em cor branca RAL 9010. (material) | 0.200 | 41015.96 | 8203.19 |
| mt52vpm040 | Ud | Base de alumínio para o aparafusamento directo de postes, com parafusos e acessórios de fixação. (material) | 0.200 | 38452.46 | 7690.49 |
| mt52vpm050 | Ud | Acessórios para a fixação dos painéis de malha electrossoldada modular aos postes metálicos. (material) | 2.000 | 3961.77 | 7923.54 |
| op00tal010 |  | Berbequim. | 1.000 | 0.00 | 0.00 |
| op00ato010 |  | Aparafusadora. | 1.000 | 0.00 | 0.00 |
| mo011 | h | Oficial de 1ª montador. (mão de obra) | 0.131 | 1057.30 | 138.51 |
| mo080 | h | Ajudante de montador. (mão de obra) | 0.131 | 604.97 | 79.25 |
| % | % | Custos directos complementares | 3 % | 189197.47 | 5675.92 |
|  |  | Custos directos |  |  | 194873.39 |
