# Estabilização de camada base através do fornecimento de material

- Propriedade do ficheiro: CYPE INGENIEROS, S.A.
- Formato: FIEBDC-3/2002
- Âmbito geográfico: Angola
- Moeda: AOA
- Custos indirectos: 3.00 %
- IVA: 18.00 %

## U Infra-estruturas no logradouro

### UX Pavimentos

#### UXE Camadas base, caminhos e sendeiros

**UXE010** m³ Estabilização de camada base através do fornecimento de material.
Estabilização de camada base, através do espalhamento em camadas de material A-3, e posterior compactação até alcançar uma espessura de 25 a 35 cm e uma densidade seca não inferior a 100% da máxima obtida no ensaio Proctor Modificado, realizado segundo LNEC E 197. Incluindo fornecimento de material A-3, carga, transporte e descarga no local de trabalho do material e humedecimento do mesmo.
Critérios considerados na determinação do preço da unidade de obra: O preço não inclui a realização do ensaio Proctor Modificado.
Inclui: Implantação geral e fixação dos pontos e níveis de referência. Marcação dos bordos da base de aterro. Preparação da superfície de apoio. Carga, transporte e espalhamento por camadas de espessura uniforme. Humidificação ou secagem de cada camada. Compactação por camadas. Escarificação, refinamento, reperfilamento e formação de pendentes. Carga a camião.
Critério de medição de projecto: Volume medido sobre os perfis dos desenhos topográficos de Projecto, que definem o movimento de terras a realizar em obra.
Critério de medição de obra: Será medido o volume de enchimento sobre os perfis transversais do terreno realmente executados, compactados e terminados segundo especificações de Projecto.

| Código | Un | Descrição | Rendimento | Preço | Importância |
|---|---|---|---|---|---|
| mt01art040e | m³ | Material A-3 de entrega, para formação de aterros, segundo LNEC E 241 e LNEC E 240. (material) | 1.000 | 653.13 | 653.13 |
| mq01pan010a | h | Pá carregadora sobre pneus de 120 kW/1,9 m³. (equipamento) | 0.035 | 11849.58 | 414.74 |
| mq04cab010b | h | Camião basculante de 10 t de carga, de 147 kW. (equipamento) | 0.052 | 9708.23 | 504.83 |
| mq01mot010a | h | Motoniveladora de 141 kW. (equipamento) | 0.028 | 19964.31 | 559.00 |
| mq02rov010i | h | Compactador monocilíndrico vibrante auto-propulsado, de 129 kW, de 16,2 t, largura de trabalho 213,4 cm. (equipamento) | 0.070 | 18350.20 | 1284.51 |
| mq02cia020j | h | Camião cisterna, de 8 m³ de capacidade. (equipamento) | 0.023 | 31269.20 | 719.19 |
| mo087 | h | Ajudante de construção de obra civil. (mão de obra) | 0.105 | 604.97 | 63.52 |
| % | % | Custos directos complementares | 2 % | 4198.92 | 83.98 |
|  |  | Custos directos |  |  | 4282.90 |
