# Relatório de resultados do ensaio através de ultra-sons

- Propriedade do ficheiro: CYPE INGENIEROS, S.A.
- Formato: FIEBDC-3/2002
- Âmbito geográfico: Angola
- Moeda: AOA
- Custos indirectos: 3.00 %
- IVA: 18.00 %

## X Controlo de qualidade e ensaios

### XE Estruturas de betão armado

#### XEI Ensaios não destrutivos

**XEI125** Ud Relatório de resultados do ensaio através de ultra-sons.
Relatório sobre os resultados obtidos no ensaio através de ultra-sons, realizado por laboratório acreditado na área técnica correspondente.
Inclui: Elaboração do relatório com os resultados.
Critério de medição de projecto: Número de unidades previstas, segundo documentação do Plano de controlo de qualidade.

| Código | Un | Descrição | Rendimento | Preço | Importância |
|---|---|---|---|---|---|
| mt49tei031 | Ud | Relatório de reconhecimento sobre os resultados obtidos no ensaio com ultra-sons, realizado por laboratório acreditado na área técnica correspondente. (material) | 1.000 | 205448.41 | 205448.41 |
| % | % | Custos directos complementares | 2 % | 205448.41 | 4108.97 |
|  |  | Custos directos |  |  | 209557.38 |
