# Sistema provisório de protecção de bordo de laje, classe A, em coberturas inclinadas com beirado

- Propriedade do ficheiro: CYPE INGENIEROS, S.A.
- Formato: FIEBDC-3/2002
- Âmbito geográfico: Angola
- Moeda: AOA
- Custos indirectos: 3.00 %
- IVA: 18.00 %

## Y Segurança e saúde

### YC Sistemas de protecção colectiva

#### YCF Protecção perimetral de bordos de laje

**YCF014** m Sistema provisório de protecção de bordo de laje, classe A, em coberturas inclinadas com beirado.
Sistema provisório de protecção de bordo de laje, classe A, em coberturas inclinadas com beirado, de 1 m de altura mínima sobre a superfície de trabalho, que permite uma inclinação até 15° em relação ao plano vertical e proporciona resistência só para cargas estáticas e para superfícies de trabalho com um ângulo de inclinação máximo de 10°, formado por: travessa principal de tubo de aço de 25 mm de diâmetro e 1400 mm de comprimento, amortizável em 150 utilizações; travessa intermédia de tubo de aço de 25 mm de diâmetro e 1400 mm de comprimento, colocada de forma que uma esfera de 470 mm não passe através de qualquer abertura, amortizável em 150 utilizações; rodapé metálico de 3 m de comprimento, que tenha o bordo superior pelo menos 15 cm por cima da superfície de trabalho, amortizável em 150 utilizações e prumo de segurança, composto por tubo rectangular metálico de 1,5 m de comprimento e uma base fixa formada por placa metálica para a fixação ao paramento, tubo rectangular metálico com perfurações para permitir o deslocamento do tubo vertical e tubo metálico de reforço para estabilizar a base, separados entre si uma distância máxima de 1,4 m, amortizáveis em 20 utilizações.
Critério de medição de projecto: Comprimento medido segundo Plano de Segurança e Saúde.
Critério de medição de obra: Será medido o comprimento realmente montado segundo especificações do Plano de Segurança e Saúde.

| Código | Un | Descrição | Rendimento | Preço | Importância |
|---|---|---|---|---|---|
| mt50spb090a | Ud | Prumo de segurança, composto por tubo rectangular metálico de 40x40 mm e 1,5 m de comprimento e uma base fixa formada por placa metálica para a fixação ao paramento, tubo rectangular metálico com perfurações para permitir o deslocamento do tubo vertical e tubo metálico de reforço para estabilizar a base. (material) | 0.051 | 103055.46 | 5255.83 |
| mt50spb050b | Ud | Travessa para prumo, de tubo de aço pintado em forno em epóxi-poliéster, de 25 mm de diâmetro e 1400 mm de comprimento. (material) | 0.010 | 5136.51 | 51.37 |
| mt50spb070 | Ud | Rodapé metálico de 3 m de comprimento e 150 mm de altura, pintado em forno em epóxi-poliéster. (material) | 0.002 | 28610.35 | 57.22 |
| mo119 | h | Oficial de 1ª Segurança e Saúde. (mão de obra) | 0.227 | 1028.94 | 233.57 |
| mo120 | h | Operário Segurança e Saúde. (mão de obra) | 0.227 | 581.64 | 132.03 |
| % | % | Custos directos complementares | 2 % | 5730.02 | 114.60 |
|  |  | Custos directos |  |  | 5844.62 |
