# Tampa de plástico para protecção de extremo de armadura

- Propriedade do ficheiro: CYPE INGENIEROS, S.A.
- Formato: FIEBDC-3/2002
- Âmbito geográfico: Angola
- Moeda: AOA
- Custos indirectos: 3.00 %
- IVA: 18.00 %

## Y Segurança e saúde

### YC Sistemas de protecção colectiva

#### YCJ Protecção de extremos de armaduras

**YCJ010** Ud Tampa de plástico para protecção de extremo de armadura.
Protecção de extremo de armadura de 12 a 32 mm de diâmetro, através da colocação de tampa protectora de PVC, de cor vermelha, amortizável em 10 utilizações.
Critério de medição de projecto: Número de unidades previstas, segundo Plano de Segurança e Saúde.
Critério de medição de obra: Medir-se-á o número de unidades realmente colocadas segundo especificações do Plano de Segurança e Saúde.

| Código | Un | Descrição | Rendimento | Preço | Importância |
|---|---|---|---|---|---|
| mt50spr045 | Ud | Tampa protectora de PVC, de cor vermelho, para protecção dos extremos das armaduras. (material) | 0.100 | 136.98 | 13.70 |
| mo120 | h | Operário Segurança e Saúde. (mão de obra) | 0.015 | 581.64 | 8.72 |
| % | % | Custos directos complementares | 2 % | 22.42 | 0.45 |
|  |  | Custos directos |  |  | 22.87 |
