# Rede vertical de protecção, no bordo perimetral de laje

- Propriedade do ficheiro: CYPE INGENIEROS, S.A.
- Formato: FIEBDC-3/2002
- Âmbito geográfico: Angola
- Moeda: AOA
- Custos indirectos: 3.00 %
- IVA: 18.00 %

## Y Segurança e saúde

### YC Sistemas de protecção colectiva

#### YCK Protecção de aberturas verticais

**YCK010** m Rede vertical de protecção, no bordo perimetral de laje.
Rede vertical de protecção, de poliamida de alta tenacidade, cor branca, com corda de rede de calibre 4 mm e rodapé de malha de polietileno de alta densidade, cor verde, ancorada ao bordo da laje cada 50 cm com ancoragens expansivas de aço galvanizado a quente, para fechar completamente a abertura existente entre duas lajes ao longo de todo o seu perímetro, durante os trabalhos no interior, em piso de entre 4 e 5 m de altura livre. Inclusive corda de união de polipropileno, para unir as redes.
Critério de medição de projecto: Comprimento medido segundo Plano de Segurança e Saúde.
Critério de medição de obra: Será medido o comprimento realmente montado segundo especificações do Plano de Segurança e Saúde.

| Código | Un | Descrição | Rendimento | Preço | Importância |
|---|---|---|---|---|---|
| mt50spr015 | m² | Rede vertical de protecção, de poliamida de alta tenacidade, de cor branca. Corda de rede de diâmetro 4 mm. Configuração da rede em losango. (material) | 5.500 | 2225.82 | 12242.01 |
| mt50spr170a | m | Corda de união EN 1263-1 N de polipropileno de alta tenacidade, com tratamento aos raios UV, D=8 mm e carga de ruptura superior a 7,5 kN. (material) | 0.330 | 249.12 | 82.21 |
| mt50spr050 | m² | Lona de polietileno de alta densidade, com tratamento ultravioleta, cor verde, 60% de percentagem de corta-vento, com orifícios de 20 em 20 cm em todo o perímetro. (material) | 0.300 | 747.36 | 224.21 |
| mt50spr140d | Ud | Ancoragem expansiva de 8x60 mm, de aço galvanizado a quente. (material) | 2.300 | 996.48 | 2291.90 |
| mo119 | h | Oficial de 1ª Segurança e Saúde. (mão de obra) | 0.152 | 1028.94 | 156.40 |
| mo120 | h | Operário Segurança e Saúde. (mão de obra) | 0.152 | 581.64 | 88.41 |
| % | % | Custos directos complementares | 2 % | 15085.14 | 301.70 |
|  |  | Custos directos |  |  | 15386.84 |
