# Linha de ancoragem horizontal permanente, de cabo de aço, com amortecedor de quedas

- Propriedade do ficheiro: CYPE INGENIEROS, S.A.
- Formato: FIEBDC-3/2002
- Âmbito geográfico: Angola
- Moeda: AOA
- Custos indirectos: 3.00 %
- IVA: 18.00 %

## Y Segurança e saúde

### YC Sistemas de protecção colectiva

#### YCL Linhas e dispositivos de ancoragem

**YCL120** Ud Linha de ancoragem horizontal permanente, de cabo de aço, com amortecedor de quedas.
Linha de ancoragem permanente, de cabo de aço, com amortecedor de quedas, de 10 m de comprimento, classe C, composta por 1 ancoragem terminal de liga de alumínio L-2653 com tratamento térmico T6, acabamento com tinta epóxi-poliéster; 1 ancoragem terminal com amortecedor de aço inoxidável AISI 316, acabamento brilhante; 1 ancoragem intermédia de liga de alumínio L-2653 com tratamento térmico T6, acabamento com tinta epóxi-poliéster; cabo flexível de aço galvanizado, de 10 mm de diâmetro, composto por 7 cordões de 19 fios; tensor com olhal num extremo e gancho no extremo oposto; conjunto de um fixador de cabos e um terminal manual; protector para cabo; placa de sinalização e conjunto de dois precintos de segurança. Inclusive elementos de fixação para a fixação dos componentes da linha de ancoragem ao suporte.
Critério de medição de projecto: Número de unidades previstas, segundo Plano de Segurança e Saúde.
Critério de medição de obra: Medir-se-á o número de unidades realmente colocadas segundo especificações do Plano de Segurança e Saúde.

| Código | Un | Descrição | Rendimento | Preço | Importância |
|---|---|---|---|---|---|
| mt50spl110 | Ud | Ancoragem terminal de liga de alumínio L-2653 com tratamento térmico T6, acabamento com tinta epóxi-poliéster. (material) | 1.000 | 16779.25 | 16779.25 |
| mt50spl105a | Ud | Fixação composta por bucha química, anilha e parafuso de aço de 12 mm de diâmetro e 80 mm de comprimento. (material) | 6.000 | 6780.19 | 40681.14 |
| mt50spl100 | Ud | Ancoragem terminal com amortecedor, de aço inoxidável AISI 316, acabamento brilhante. (material) | 1.000 | 146904.12 | 146904.12 |
| mt50spl005 | Ud | Fixação composta por bucha química, anilha e parafuso de aço inoxidável de 12 mm de diâmetro e 80 mm de comprimento. (material) | 4.000 | 8218.42 | 32873.68 |
| mt50spl120 | Ud | Ancoragem intermédia de liga de alumínio L-2653 com tratamento térmico T6, acabamento com tinta epóxi-poliéster. (material) | 1.000 | 43660.31 | 43660.31 |
| mt50spl130 | m | Cabo flexível de aço galvanizado, de 10 mm de diâmetro, composto por 7 cordões de 19 fios, inclusive prensado terminal com casquilho de cobre e guarda cabo num extremo. (material) | 10.500 | 2996.30 | 31461.15 |
| mt50spl040 | Ud | Tensor com olhal num extremo e gancho no extremo oposto. (material) | 1.000 | 113003.16 | 113003.16 |
| mt50spl050 | Ud | Conjunto de um fixador de cabos e um terminal manual, de aço inoxidável. (material) | 1.000 | 42804.23 | 42804.23 |
| mt50spl080 | Ud | Protector para cabo, de PVC, cor amarelo. (material) | 1.000 | 6848.68 | 6848.68 |
| mt50spl060 | Ud | Placa de sinalização da linha de ancoragem. (material) | 1.000 | 21230.90 | 21230.90 |
| mt50spl070 | Ud | Conjunto de dois precintos de segurança. (material) | 1.000 | 25682.54 | 25682.54 |
| mo119 | h | Oficial de 1ª Segurança e Saúde. (mão de obra) | 0.970 | 1028.94 | 998.07 |
| mo120 | h | Operário Segurança e Saúde. (mão de obra) | 1.456 | 581.64 | 846.87 |
| % | % | Custos directos complementares | 2 % | 523774.10 | 10475.48 |
|  |  | Custos directos |  |  | 534249.58 |
