# Linha de ancoragem horizontal temporária, de fita de poliéster, fixada a suporte metálico

- Propriedade do ficheiro: CYPE INGENIEROS, S.A.
- Formato: FIEBDC-3/2002
- Âmbito geográfico: Angola
- Moeda: AOA
- Custos indirectos: 3.00 %
- IVA: 18.00 %

## Y Segurança e saúde

### YC Sistemas de protecção colectiva

#### YCL Linhas e dispositivos de ancoragem

**YCL152** Ud Linha de ancoragem horizontal temporária, de fita de poliéster, fixada a suporte metálico.
Fornecimento, colocação e desmontagem de linha de ancoragem horizontal temporal, de fita de poliéster, de 10 m de comprimento, para segurar a um operário, classe C, composta por 2 dispositivos de ancoragem de aço galvanizado, formado cada um deles por placa de ancoragem, dois parafusos em "U" quadrados, anilhas e porcas de aço, amortizáveis em 3 utilizações, para fixação a suporte metálico e 1 fita de poliéster de 35 mm de largura e 10 m de comprimento, com tensor com mecanismo de bloqueio antirretorno e mosquetão em ambos os extremos, amortizável em 3 utilizações.
Critério de medição de projecto: Número de unidades previstas, segundo Plano de Segurança e Saúde.
Critério de medição de obra: Medir-se-á o número de unidades realmente colocadas segundo especificações do Plano de Segurança e Saúde.

| Código | Un | Descrição | Rendimento | Preço | Importância |
|---|---|---|---|---|---|
| mt50spd050b | Ud | Dispositivo de ancoragem de aço galvanizado, formado por placa de ancoragem, dois parafusos em "U" quadrados, anilhas e porcas de aço, amortizável em 3 utilizações, para fixação a suporte metálico. (material) | 0.660 | 30819.04 | 20340.57 |
| mt50spl210b | Ud | Fita de poliéster de 35 mm de largura e 10 m de comprimento, com tensor com mecanismo de bloqueio antirretorno e mosquetão em ambos os extremos, amortizável em 3 utilizações. (material) | 0.330 | 140397.87 | 46331.30 |
| mo119 | h | Oficial de 1ª Segurança e Saúde. (mão de obra) | 0.091 | 1028.94 | 93.63 |
| mo120 | h | Operário Segurança e Saúde. (mão de obra) | 0.136 | 581.64 | 79.10 |
| % | % | Custos directos complementares | 2 % | 66844.60 | 1336.89 |
|  |  | Custos directos |  |  | 68181.49 |
