# Linha de ancoragem vertical temporária, de cabo de aço, com dispositivo anti-quedas deslizante

- Propriedade do ficheiro: CYPE INGENIEROS, S.A.
- Formato: FIEBDC-3/2002
- Âmbito geográfico: Angola
- Moeda: AOA
- Custos indirectos: 3.00 %
- IVA: 18.00 %

## Y Segurança e saúde

### YC Sistemas de protecção colectiva

#### YCL Linhas e dispositivos de ancoragem

**YCL170** Ud Linha de ancoragem vertical temporária, de cabo de aço, com dispositivo anti-quedas deslizante.
Fornecimento, colocação e desmontagem de linha de ancoragem vertical temporária, de cabo de aço, com dispositivo anti-quedas deslizante, de 10 m de comprimento, para segurar até um operário, composta por 2 placas de ancoragem e 1 linha de ancoragem flexível, formada por 1 dispositivo anti-quedas deslizante; 2 conectores básicos (classe B); 1 tensor com mecanismo de bloqueio antirretorno; conjunto de um fixador de cabos e um terminal manual de aço inoxidável; e 10 m de cabo, de aço galvanizado, de 8 mm de diâmetro, composto por 7 cordões de 19 fios, com prensado terminal com casquilho de cobre e guarda cabo num extremo, amortizável em 3 utilizações. Inclusive elementos para fixação mecânica a paramento das placas de ancoragem.
Critério de medição de projecto: Número de unidades previstas, segundo Plano de Segurança e Saúde.
Critério de medição de obra: Medir-se-á o número de unidades realmente colocadas segundo especificações do Plano de Segurança e Saúde.

| Código | Un | Descrição | Rendimento | Preço | Importância |
|---|---|---|---|---|---|
| mt50spl305 | Ud | Placa de ancoragem de aço galvanizado, para fixação mecânica a paramento. (material) | 2.000 | 40235.98 | 80471.96 |
| mt50spl005 | Ud | Fixação composta por bucha química, anilha e parafuso de aço inoxidável de 12 mm de diâmetro e 80 mm de comprimento. (material) | 8.000 | 8218.42 | 65747.36 |
| mt50spl400b | Ud | Linha de ancoragem flexível, formada por 1 dispositivo anti-quedas deslizante, EPI de categoria III, segundo EN 353-2, EN 363, EN 364 e EN 365; 2 conectores básicos (classe B), EPI de categoria III, segundo EN 362; 1 tensor com mecanismo de bloqueio antirretorno; conjunto de um fixador de cabos e um terminal manual de aço inoxidável; e 10 m de cabo, de aço galvanizado, de 8 mm de diâmetro, composto por 7 cordões de 19 fios, com prensado terminal com casquilho de cobre e guarda cabo num extremo, amortizável em 3 utilizações. (material) | 0.330 | 469722.15 | 155008.31 |
| mo119 | h | Oficial de 1ª Segurança e Saúde. (mão de obra) | 0.606 | 1028.94 | 623.54 |
| mo120 | h | Operário Segurança e Saúde. (mão de obra) | 1.819 | 581.64 | 1058.00 |
| % | % | Custos directos complementares | 2 % | 302909.17 | 6058.18 |
|  |  | Custos directos |  |  | 308967.35 |
