# Biombo de protecção contra projecção de partículas

- Propriedade do ficheiro: CYPE INGENIEROS, S.A.
- Formato: FIEBDC-3/2002
- Âmbito geográfico: Angola
- Moeda: AOA
- Custos indirectos: 3.00 %
- IVA: 18.00 %

## Y Segurança e saúde

### YC Sistemas de protecção colectiva

#### YCT Protecção de zonas de trabalho

**YCT010** Ud Biombo de protecção contra projecção de partículas.
Protecção contra projecção de partículas, formada por biombo articulado móvel, composto por painéis de madeira, acabamento estratificado, de 3x2 m, amortizável em 4 utilizações.
Critério de medição de projecto: Número de unidades previstas, segundo Plano de Segurança e Saúde.
Critério de medição de obra: Medir-se-á o número de unidades realmente colocadas segundo especificações do Plano de Segurança e Saúde.

| Código | Un | Descrição | Rendimento | Preço | Importância |
|---|---|---|---|---|---|
| mt50les100 | Ud | Biombo articulado móvel, de 3 m de largura e 2 m de altura, com painéis de madeira, acabamento estratificado, para protecção contra projecção de partículas. (material) | 0.250 | 381163.11 | 95290.78 |
| mo120 | h | Operário Segurança e Saúde. (mão de obra) | 0.303 | 581.64 | 176.24 |
| % | % | Custos directos complementares | 2 % | 95467.02 | 1909.34 |
|  |  | Custos directos |  |  | 97376.36 |
