# Fita bicolor

- Propriedade do ficheiro: CYPE INGENIEROS, S.A.
- Formato: FIEBDC-3/2002
- Âmbito geográfico: Angola
- Moeda: AOA
- Custos indirectos: 3.00 %
- IVA: 18.00 %

## Y Segurança e saúde

### YS Sinalização provisória de obras

#### YSB Balizamento

**YSB050** m Fita bicolor.
Fornecimento, colocação e desmontagem de fita para balizamento, de material plástico, de 8 cm de largura e 0,05 mm de espessura, impressa em ambas as faces em faixas de cor amarelo e preto, fixada num suporte existente (não incluído neste preço).
Critério de medição de projecto: Comprimento medido segundo Plano de Segurança e Saúde.
Critério de medição de obra: Será medido o comprimento realmente montado segundo especificações do Plano de Segurança e Saúde.

| Código | Un | Descrição | Rendimento | Preço | Importância |
|---|---|---|---|---|---|
| mt50bal010b | m | Fita para balizamento, de material plástico, de 8 cm de largura e 0,05 mm de espessura, impressa em ambas as faces em faixas de cor amarelo e preto. (material) | 1.100 | 171.22 | 188.34 |
| mo120 | h | Operário Segurança e Saúde. (mão de obra) | 0.099 | 581.64 | 57.58 |
| % | % | Custos directos complementares | 2 % | 245.92 | 4.92 |
|  |  | Custos directos |  |  | 250.84 |
