# Baliza luminosa

- Propriedade do ficheiro: CYPE INGENIEROS, S.A.
- Formato: FIEBDC-3/2002
- Âmbito geográfico: Angola
- Moeda: AOA
- Custos indirectos: 3.00 %
- IVA: 18.00 %

## Y Segurança e saúde

### YS Sinalização provisória de obras

#### YSB Balizamento

**YSB015** Ud Baliza luminosa.
Fornecimento, montagem e desmontagem de baliza luminosa intermitente para sinalização, de cor âmbar, com lâmpada Led, de 1,2 m de altura, amortizável em 10 utilizações, alimentada por 2 pilhas de 6 V 4R25. Inclusive manutenção em condições seguras durante todo o período de tempo necessário.
Critério de medição de projecto: Número de unidades previstas, segundo Plano de Segurança e Saúde.
Critério de medição de obra: Medir-se-á o número de unidades realmente colocadas segundo especificações do Plano de Segurança e Saúde.

| Código | Un | Descrição | Rendimento | Preço | Importância |
|---|---|---|---|---|---|
| mt50bal040b | Ud | Baliza luminosa intermitente para sinalização, de cor âmbar, com lâmpada Led e encaixe metálico para suporte. (material) | 0.100 | 31133.18 | 3113.32 |
| mt50bal041a | Ud | Pilha de 6V tipo 4R25 standard. (material) | 2.000 | 8005.68 | 16011.36 |
| mo120 | h | Operário Segurança e Saúde. (mão de obra) | 0.152 | 596.70 | 90.70 |
| % | % | Custos directos complementares | 2 % | 19215.38 | 384.31 |
|  |  | Custos directos |  |  | 19599.69 |
