# Marcação de setas e inscrições em vias

- Propriedade do ficheiro: CYPE INGENIEROS, S.A.
- Formato: FIEBDC-3/2002
- Âmbito geográfico: Angola
- Moeda: AOA
- Custos indirectos: 3.00 %
- IVA: 18.00 %

## Y Segurança e saúde

### YS Sinalização provisória de obras

#### YSH Sinalização horizontal

**YSH030** m² Marcação de setas e inscrições em vias.
Aplicação mecânica com máquina autopropulsada de tinta alcídica cor azul, para marcação de setas e inscrições em vias.
Inclui: Pré-marcação. Aplicação mecânica da mistura através de pulverização.
Critério de medição de projecto: Superfície medida segundo Plano de Segurança e Saúde.
Critério de medição de obra: Medir-se-á a superfície realmente executada segundo especificações do Plano de Segurança e Saúde.

| Código | Un | Descrição | Rendimento | Preço | Importância |
|---|---|---|---|---|---|
| mt27mvh030d | kg | Tinta alcídica cor azul, segundo NP EN 1871. (material) | 0.720 | 3590.80 | 2585.38 |
| mq11bar010 | h | Varredora rebocada com motor auxiliar. (equipamento) | 0.001 | 17533.37 | 17.53 |
| mq08war010b | h | Máquina autopropulsada, para pintar marcas rodoviárias sobre faixa de rodagem. (equipamento) | 0.001 | 11781.84 | 11.78 |
| mo119 | h | Oficial de 1ª Segurança e Saúde. (mão de obra) | 0.046 | 1028.94 | 47.33 |
| mo120 | h | Operário Segurança e Saúde. (mão de obra) | 0.091 | 581.64 | 52.93 |
| % | % | Custos directos complementares | 2 % | 2714.95 | 54.30 |
|  |  | Custos directos |  |  | 2769.25 |
