# Substituição de caixilharia exterior envidraçada, por caixilharia de alumínio com ruptura de ponte térmica e vidro com câmara "CONTROL GLASS ACÚSTICO Y SOLAR"

- Propriedade do ficheiro: CYPE INGENIEROS, S.A.
- Formato: FIEBDC-3/2002
- Âmbito geográfico: Angola
- Moeda: AOA
- Custos indirectos: 3.00 %
- IVA: 18.00 %

## Z Reabilitação energética

### ZB Paramentos verticais: substituição ou melhora de aberturas de fachada

#### ZBC Substituição da caixilharia exterior

**ZBC010** Ud Substituição de caixilharia exterior envidraçada, por caixilharia de alumínio com ruptura de ponte térmica e vidro com câmara "CONTROL GLASS ACÚSTICO Y SOLAR".
Reabilitação energética de vãos de fachada, através da remoção da caixilharia envidraçada, de qualquer tipo, localizada em fachada, com meios manuais e carga manual de entulho para camião ou contentor e substituição por caixilharia de alumínio para formação de janela de alumínio, gama média, com ruptura de ponte térmica, duas folhas de batente, com abertura para o interior, dimensões 800x700 mm, acabamento lacado cor branca, com o selo QUALICOAT, que garante a espessura e a qualidade do processo de lacagem, composta de folha de 68 mm e aro de 60 mm, bites, rebaixo, juntas de estanquidade de EPDM, puxador e ferragens, segundo NP EN 14351-1; coeficiente de transmissão térmica do aro: Uh,m = desde 2,8 W/(m²°C); espessura máxima do envidraçado: 46 mm, sem pré-aro; caixa de estore básica incorporada (monobloco), persiana enrolável de réguas de PVC, com accionamento manual com fita e recolhedor, equipado com todos os seus acessórios e vidro duplo Guardian Select "CONTROL GLASS ACÚSTICO Y SOLAR", 4/6/4, conjunto constituído por vidro exterior Float incolor de 4 mm, câmara de ar desidratada com perfil separador de alumínio e dupla vedação perimetral, de 6 mm, e vidro interior Float incolor de 4 mm de espessura; 14 mm de espessura total, com calços e vedação contínua. Inclusive vedação perimetral com massa de poliuretano monocomponente.
Inclui: Desmontagem dos elementos. Remoção e armazenamento do material desmontado. Colocação da caixilharia. Ajuste final das folhas. Vedação de juntas perimetrais. Colocação, calçamento, montagem e ajuste da caixilharia. Vedação final de estanquidade. Limpeza dos restos da obra. Carga do material desmontado para camião ou contentor.
Critério de medição de projecto: Número de unidades previstas, segundo documentação gráfica de Projecto.
Critério de medição de obra: Medir-se-á o número de unidades realmente executadas segundo especificações de Projecto.

| Código | Un | Descrição | Rendimento | Preço | Importância |
|---|---|---|---|---|---|
| mt25pfx160aaa | Ud | Janela de alumínio, gama média, com ruptura de ponte térmica, duas folhas de batente, com abertura para o interior, dimensões 800x700 mm, acabamento lacado cor branca, com o selo QUALICOAT, que garante a espessura e a qualidade do processo de lacagem, composta de folha de 68 mm e aro de 60 mm, bites, rebaixo, juntas de estanquidade de EPDM, puxador e ferragens, segundo NP EN 14351-1; coeficiente de transmissão térmica do aro: Uh,m = desde 2,8 W/(m²°C); espessura máxima do envidraçado: 46 mm, com classificação à permeabilidade ao ar classe 4, segundo EN 12207, classificação à estanquidade à água classe E1650, segundo EN 12208, e classificação à resistência à carga do vento classe C5, segundo EN 12210. (material) | 1.000 | 506541.69 | 506541.69 |
| mt15sja100 | Ud | Cartucho de pasta de silicone neutro. (material) | 1.050 | 3866.94 | 4060.29 |
| mt21veu011aaaaa | m² | Vidro duplo Guardian Select "CONTROL GLASS ACÚSTICO Y SOLAR", 4/6/4, conjunto constituído por vidro exterior Float incolor de 4 mm, câmara de ar desidratada com perfil separador de alumínio e dupla vedação perimetral, de 6 mm, e vidro interior Float incolor de 4 mm de espessura; 14 mm de espessura total. (material) | 0.565 | 27179.77 | 15356.57 |
| mt21sik010 | Ud | Cartucho de 310 ml de silicone sintético incolor (rendimento aproximado de 12 m por cartucho). (material) | 0.580 | 3051.54 | 1769.89 |
| mt21vva021 | Ud | Material auxiliar para a colocação de vidros. (material) | 1.000 | 1556.66 | 1556.66 |
| mt25pco015aaaa | m² | Persiana de réguas de PVC, de 37 mm de altura, cor branca, equipada com eixo, discos, cápsulas e todos os seus acessórios, com fita e recolhedor para accionamento manual, em caixilharia de alumínio ou de PVC, inclusive caixa incorporada (monobloco), de 166x170 mm, de PVC acabamento standard, com permeabilidade ao ar classe 3, segundo EN 12207 e transmissão térmica maior de 2,2 W/(m²°C). Segundo EN 13659. (material) | 0.006 | 69985.43 | 419.91 |
| mo113 | h | Operário não qualificado construção. (mão de obra) | 1.575 | 622.83 | 980.96 |
| mo018 | h | Oficial de 1ª serralheiro. (mão de obra) | 3.644 | 1116.65 | 4069.07 |
| mo059 | h | Ajudante de serralheiro. (mão de obra) | 3.644 | 649.28 | 2365.98 |
| mo055 | h | Oficial de 1ª vidraceiro. (mão de obra) | 0.062 | 1172.93 | 72.72 |
| mo110 | h | Ajudante de vidraceiro. (mão de obra) | 0.062 | 688.84 | 42.71 |
| % | % | Custos directos complementares | 2 % | 537236.45 | 10744.73 |
|  |  | Custos directos |  |  | 547981.18 |
